# MS_IMO_01~Herrichtung ehem. FA MS Innen
Angebotsaufforderung (GAEB DA XML 3.3, DA83)
Projekt: MS_IMO_0
Währung: EUR
Auftraggeber: Bau- und Liegenschaftsbetrieb NRW, NL Münster, Hohenzollernring 80, 48145 Münster, Telefon 0251-9370-0, Fax 0251-9370-880, E-Mail 0251-ms.poststelle@blb.nrw.de
Erstellt mit: FUTURA, FUTURA Version 9.1.03.77, 09.07.2026

## Zusätzlicher Text
Allgemeine Vorbemerkungen

Baumassnahme:

Herrichtung ehem. FA MS Innen 2. Bauabschnitt

Bauherr:

BLB NRW NL Münster
Hohenzollernring 80,
D 48145 Münster

Fragen zur Ausschreibung sind schriftlich über die Vergabeplattform an den BLB NRW NL Münster zu richten.

A. Allgemeine Baubeschreibung:

Das ehemalige Finanzamt Münster-Innenstadt an der Münzstraße 10 soll für die Nutzung durch die UNI MS als Verwaltungsgebäude hergerichtet werden.

Das Erdgeschoss sowie das erste Obergeschoss wurden bereits im Rahmen eines ersten Bauabschnitts instandgesetzt und sind gegenwärtig in Nutzung.

Im Rahmen des aktuellen Bauabschnitts erfolgt eine energetische Sanierung des Daches, eine Umgestaltung des Dachgeschosses und des 2. Obergeschosses (Sanierung des Innenraums und die Erneuerung der Fenster) sowie der Einbau eines Aufzugs und eine Aufstockung des östlichen Treppenhauses.
Des Weiteren wird der Anbau eines Fluchttreppenhauses an der Westfassade und ein barrierefreier Zugang über eine Rampe ins Kellergeschoss realisiert. Der Weg durch den Keller wird bis zum Aufzug im Haupttreppenhaus ebenfalls umgebaut.
Im Erdgeschoss und 1. Obergeschoss sind nur noch Maßnahmen am neuen Aufzug im Haupttreppenhaus sowie am Zugang zum neuen Fluchttreppenhaus erforderlich.

B. Art und Lage der baulichen Nutzung:

Das 1929 als Ziegelbau mit Klinkerfassade errichtete Gebäude besteht aus einem abgewinkelten, 3-geschossigen, vollunterkellerten Baukörper mit ausgebautem Dachgeschoss. Das Gebäude erstreckt sich auf einer Länge von ca. 65m x 25m.

Die Geschosshöhe im Erdgeschoss beträgt im westlichen Gebäudeteil 3,65m, im östlichen 3,16m. Das erste Obergeschoss weist eine Höhe von 3,12m auf, Obergeschoss 2 und das Dachgeschoss ca. 3,20m.

Die Wände in den Geschossen KG, OG 2 und Dachgeschoss sind überwiegend in verputzter Massivbauweise errichtet worden.
Anpassungen der Raumgeometrie aus dem 1. Bauabschnitt sind teilweise als Gipskarton-Ständerwände ausgeführt.
Die Kellergeschossdecke ist eine Stahlbetondecke mit einer Stärke von ca. 22cm.
Die Decken im OG 1 und 2 sind als verputzte Rippendecken ausgebildet.
Die Decken über Dachgeschoss (Kehlbalkenlage und Dachschrägen) sind mit

verputzten Holzwolle-Leichtbauplatten verkleidet.

Das Dach ist als Holz-Walmdach konstruiert. Der Spitzboden ist nicht ausgebaut.

Das Gebäude verfügt über mehrere Eingänge.
Der nicht ebenerdige Haupteingang befindet sich an der Münzstraße.
Das Gebäude hat außerdem einen Zugang an der Westseite und einen auf der Hofseite, welcher aufgrund der topografischen Verhältnisse 1,03m unterhalb des EG auf einem Zwischenpodest des zentralen Treppenhauses mündet.
Ein weiterer Zugang befindet sich an der Nordseite und führt direkt zur Promenade; zudem besteht ein Kellergeschoss-Zugang im Osten, der über eine Rampe (>6 % Gefälle) mit dem Parkplatz verbunden ist.

Im Norden befindet sich ein Innenhof mit Nebengebäuden, die als Fahrrad- und Abstellräume genutzt werden. Der Innenhof hat zwei Zugänge zu den Treppenhäusern sowie einen Kellerzugang, die auch als Fluchtwege dienen, und ist durch massive Mauern sowie ein Tor an der Westseite eingefriedet.

Das Grundstück wird im Süden von der Münzstraße und im Westen von einem Fußweg zur Promenade begrenzt. Auf der Westseite befindet sich das denkmalgeschützte Gebäude Münzstraße 9. Im Norden grenzt die Promenade an, im Osten ein städtischer Fußweg sowie ein Parkplatz.

C. Arbeiten anderer Unternehmer auf der Baustelle:
Folgende Maßnahmen finden teilweise parallel bzw. bauabschnittsweise im
Gebäude sowie im Außenbereich statt:

- Anpassung der Raumgeometrie
- Austausch Heizkörper
- Erneuerung der sanitären Einrichtungsgegenstände
- Elektroarbeiten
- Lüftungsanlagenbau
- Bodenbelagsarbeiten
- Erneuerung der Tapeten/Anstriche an Wänden und Decken
- Erneuerung/Ertüchtigung der Fenster
- Erneuerung/Ertüchtigung der Innen-/Türen
- Anbau eines Fluchttreppenhauses auf der Westseite / Außenbereich
- Anbau eines barrierefreien Zugangs (Rampenanlage) auf der Ostseite / Außenbereich
- Einbau einer Aufzugsanlage im Haupttreppenhaus
- energetische Dachsanierung

Planunterlagen
Zusätzlich zum Leistungsverzeichnis werden dem Bieter Planunterlagen zur Verfügung gestellt, die in der Kalkulation zu berücksichtigen sind. Aus diesen Planunterlagen ist die grobe Anordnung der Materialien auf der Baustelle zu entnehmen. Zudem werden teilweise Detailpläne zur Verfügung gestellt, um einzelne Positionen aus dem Leistungsverzeichnis näher zu beschreiben.
Die Planungsgrundlagen haben den Stand der Ausführungsplanung in unterschiedlichen Maßstäben, inkl. Gutachten und ergänzenden Unterlagen. Der AN erhält die zur Ausführung freigegebene Planung über den Planversand der Projektplattform CDE Construction.
Der AG arbeitet mit der Projektplattform CDE Construction. Der AN ist zur Teilnahme und Abwicklung des Projekts über die Plattform verpflichtet. Die
Teilnahme ist kostenlos. Unter Punkt 65 (Auftrag Ausführung) haben alle ausführenden Firmen Lese-/Schreibrechte für ihr Gewerk. Nach Beauftragung einer Firma wird diese vom BLB zur CDE - Plattform eingeladen, die entsprechende X-Gruppe wird der Firma zugewiesen. Die Kommunikation mit den Firmen findet ausschließlich über CDE statt. Firmen müssen ihre Dokumente in die entsprechende Struktur einstellen.
Firmen erhalten keine Leserecht im Planmodul. Pläne können nur durch Zusendung über die Projektplattform erhalten werden.
Der AG behält sich vor, während der Projektlaufzeit auf eine andere Bauprojektmanagementplattform für die Kommunikation und Dokumentation umzustellen. Der AN verpflichtet sich in diesem Fall, sich auch des Folgesystems innerhalb des Projektes im dementsprechenden Umfang zu bedienen.
Für die Ausschreibung wird explizit auf folgende Inhalte verwiesen:
- Alle Grundrisse
- Alle Schnitte
- Alle Details
- Objektbeschreibung
- Gutachten und Fotodokumentation
- Baustelleneinrichtungsplan
- Sonstige Unterlagen

Zusätzliche Technische Vertragsbedingungen Maler-/Lackiererarbeiten

1 Grundlagen

Für die Leistungen dieses Gewerks gelten die VOB/C, insbesondere ATV DIN 18363 Maler- und Lackierarbeiten und ATV DIN 18364 Korrosionsschutzarbeiten an Stahlbauten sowie die allgemein anerkannten Regeln der Technik.

Ergänzend gelten die einschlägigen Merkblätter, Richtlinien und technischen Regeln der Fachverbände und Hersteller in der zum Zeitpunkt der Ausführung gültigen Fassung, insbesondere der Bereiche Farbe/Bautenschutz, Ausbau/Fassade, Korrosionsschutz, Dichtstoffe, Feuerverzinken, Bauchemie, RAL, DGUV und ift Rosenheim.

2 Vorbereitung, Prüfung und Dokumentation

Der Auftragnehmer hat den Auftraggeber bzw. die Bauleitung rechtzeitig auf erforderliche bauseitige Vorleistungen hinzuweisen.

Vor Beginn der Arbeiten hat der Auftragnehmer insbesondere die Eignung, Tragfähigkeit und Beschaffenheit der Untergründe, die Verträglichkeit und Eignung der vorgesehenen Beschichtungs- und Klebesysteme, die Verwendbarkeit der Systeme für die jeweiligen Einbauorte und Beanspruchungen, die erforderliche Reihenfolge unterschiedlicher Beschichtungsaufbauten sowie die erforderlichen Schutzmaßnahmen für angrenzende Bauteile, Oberflächen und Einbauten zu prüfen.

Farbkonzepte, Bemusterungen, Systemwechsel und abweichende Ausführungen sind vor Ausführung mit der Bauleitung abzustimmen.

2.1 Bautagesberichte / Dokumentation

Der Auftragnehmer hat arbeitstäglich Bautagesberichte zu führen und der Bauleitung auf Verlangen, spätestens wöchentlich, vorzulegen.

Die Bautagesberichte müssen mindestens Angaben zu Datum, Arbeitsbereich, Witterung bei außenliegenden Arbeiten, eingesetztem Personal, ausgeführten Leistungen, verwendeten wesentlichen Materialien und Systemen, besonderen Vorkommnissen, Behinderungen oder Bedenken, Abstimmungen mit der Bauleitung sowie erforderlichen Prüfungen, Probeflächen und Freigaben enthalten.

Erforderliche Fotodokumentationen, insbesondere von Untergrundzuständen, Schutzmaßnahmen, Probeflächen, Zwischenzuständen und verdeckt werdenden Leistungen, sind den Bautagesberichten zuzuordnen.

3 Zusätzliche und geänderte Leistungen / Nachträge

Erkennt der Auftragnehmer Leistungen, die aus seiner Sicht zur vertragsgerechten Ausführung erforderlich sind, jedoch nicht oder nicht eindeutig im Leistungsverzeichnis enthalten sind, hat er dies der Bauleitung unverzüglich und vor Ausführung schriftlich anzuzeigen.

Gleiches gilt für geänderte Leistungen, zusätzliche Leistungen, Erschwernisse oder Mengenmehrungen, soweit hieraus ein Anspruch auf zusätzliche Vergütung oder eine Änderung der Ausführungsfristen abgeleitet werden soll.

Die Anzeige hat Art, Umfang, technische Notwendigkeit, Auswirkungen auf Termine sowie die voraussichtlichen Mehrkosten nachvollziehbar darzustellen.

Zusätzliche oder geänderte Leistungen dürfen erst nach schriftlicher Beauftragung bzw. Freigabe durch den Auftraggeber ausgeführt werden.

Ohne vorherige Anzeige und Freigabe ausgeführte Leistungen begründen keinen Anspruch auf zusätzliche Vergütung, soweit nicht Gefahr im Verzug bestand oder eine sofortige Ausführung zur Schadensabwehr zwingend erforderlich war.

4 Allgemeine Ausführung

Der Auftragnehmer hat zusammengehörige Beschichtungsaufbauten grundsätzlich mit Produkten desselben Herstellers und derselben Produktlinie auszuführen. Bei nicht eindeutigen Produktbezeichnungen ist auf Verlangen die Bindemittelbasis nachzuweisen.

Alle erforderlichen Schutzmaßnahmen für angrenzende Bauteile, Einbauten und Oberflächen sind in die Einheitspreise einzukalkulieren, soweit im Leistungsverzeichnis nichts anderes geregelt ist. Hierzu gehören insbesondere Abkleben, Abdecken, Schutzfolien und vergleichbare Maßnahmen.

Abdeckungen von Steckdosen, Schaltern, Gurtwicklern, Türdrückern, Rosetten, Dichtungen, Hausnummern, Außenleuchten und vergleichbaren Bauteilen sind vor Ausführung, soweit erforderlich, zu demontieren und nach Abschluss der Arbeiten wieder zu montieren.

Bei Lackierarbeiten an Türen sind die Beschläge vor Arbeitsausführung zu entfernen.
Beim Ausbau von Dichtungen ist sicherzustellen, dass diese am ursprünglichen Einbauort wieder eingesetzt werden.

Glas-, Aluminium- und empfindliche Oberflächen sind bei Verwendung silikat- oder kalkhaltiger Anstrichstoffe besonders zu schützen. Flexible Dichtungen dürfen nicht mit ungeeigneten Lösungsmitteln in Kontakt kommen.

Gefahrstoffe sind entsprechend den gesetzlichen Vorgaben zu lagern, zu kennzeichnen und zu verarbeiten. Reststoffe und Abfälle sind fachgerecht zu entsorgen; auf Verlangen ist ein Nachweis vorzulegen.

Fassadenbeschichtungen dürfen nicht bei ungeeigneten Witterungsbedingungen, insbesondere starker Sonneneinstrahlung, Regen, Frost oder zu hoher Luftfeuchte, ausgeführt werden. Erforderliche Schutzmaßnahmen sind mit der Bauleitung abzustimmen.

5 Untergrund und Vorbehandlung

Sämtliche Maler- und Lackierarbeiten umfassen die für die jeweilige Leistung erforderliche Untergrundvorbehandlung, soweit die Untergründe aus den Vergabeunterlagen erkennbar sind.

Hierzu gehören insbesondere Reinigen, Schleifen, Anschleifen, Entstauben, Grundieren, Entfernen loser Altbeschichtungen sowie erforderliche vorbereitende Arbeiten zur Herstellung eines geeigneten Untergrundes.

Bei Lackerneuerungsarbeiten sind lose Altanstriche zu entfernen und tragfähige Altbeschichtungen anzuschleifen.

Müssen Beschichtungen durch Abbeizen, Abbrennen oder Abschleifen vollständig entfernt werden, erfolgt dies bis auf den tragfähigen bzw. unbeschichteten Untergrund.

Salzsäure ist zur Untergrundbehandlung nicht zulässig. Erforderliche Entkalkungen sind mit geeigneten Kalkentfernungsmitteln auszuführen und ausreichend nachzuwaschen.

Bei dunklen Schlussbeschichtungen ist der Zwischenanstrich im Farbton der Schlussbeschichtung auszuführen.

Bei Holzuntergründen sind Löcher, Risse und Fehlstellen bei deckenden Beschichtungen mit geeignetem Material zu schließen. Bei lasierenden Beschichtungen ist die Vorgehensweise vorher mit der Bauleitung abzustimmen.

Schleifarbeiten an Holz sind in Faserrichtung auszuführen. Farbabtrag mit Winkelschleifern, rotierenden Bürsten oder vergleichbaren ungeeigneten Verfahren ist unzulässig.

6 Metall- und Korrosionsschutzarbeiten

Bei Stahlblech, Walzprofilen und sonstigen Metallbauteilen umfasst das Reinigen auch das Entfernen von Walzhaut, Rost, Öl, Fett, Staub und sonstigen haftungsmindernden Bestandteilen.

Strahlverfahren, Flammstrahlen oder vergleichbare Verfahren dürfen nur nach vorheriger Zustimmung der Bauleitung eingesetzt werden.

Bei mechanischen Entrostungsverfahren ist das Nachreinigen durch Absaugen oder mit trockener, ölfreier Druckluft einzukalkulieren. Die Oberflächen dürfen dabei nicht beschädigt oder poliert werden.

Für konstruktive Stahlbauteile sind Roststabilisatoren oder Penetriermittel nicht zulässig.

Korrosionsgefährdete Bauteile und Einbauteile, die nach dem Einbau nicht mehr zugänglich sind, sind vor dem Einbau vollständig zu beschichten.

Strahlmittelrückstände sind aufzunehmen, zu sammeln und fachgerecht zu entsorgen. Eine Verteilung auf Verkehrsflächen, Gerüsten, Poren, Fugen oder angrenzenden Flächen ist durch geeignete Schutzmaßnahmen zu vermeiden.

7 Materialien, Güte und Oberflächen

Die verwendeten Materialien müssen für den jeweiligen Untergrund, die Beanspruchung und den Einbauort geeignet sein.

Die Verarbeitung hat nach den Herstellervorgaben und im vorgesehenen Systemaufbau zu erfolgen.

Abweichungen vom vorgesehenen Systemaufbau bedürfen der vorherigen Zustimmung der Bauleitung.

Soweit nicht anders beschrieben, sind Metall- und Holzbeschichtungen in seidenglänzender Ausführung herzustellen.

Rohrleitungen und Metallbauteile in Deckendurchbrüchen oder später nicht mehr zugänglichen Bereichen sind vorlaufend mit geeignetem Korrosionsschutz zu versehen.

Verzinkte Blechmantelisolierungen, alukaschierte Isolierungen und Folienabdeckungen von Isolierungen erhalten keinen Anstrich, sofern im Leistungsverzeichnis nichts anderes beschrieben ist.

Schaltschränke und vergleichbare technische Einbauten erhalten, soweit ausgeschrieben, einen einheitlichen Schlussanstrich bzw. sind in abgestimmter Farbgebung zu liefern.

8 Probeflächen und Freigaben

Der Auftragnehmer hat auf Verlangen kurzfristig Probeflächen für Reinigungs-, Vorbehandlungs- und Beschichtungsarbeiten herzustellen.

Mit der Ausführung zusammenhängender Flächen darf erst nach Freigabe der erforderlichen Probeflächen durch die Bauleitung begonnen werden, sofern eine Bemusterung oder Freigabe gefordert ist.

9 Restmaterialien und Ausbesserungen

Für kleinere Ausbesserungen, insbesondere nach dem Abrüsten oder nach geringfügigen Beschädigungen, hat der Auftragnehmer auf Verlangen Kleinstmengen des verwendeten Materials in Originalfarbe der Bauleitung zu überlassen.

Eine gesonderte Vergütung erfolgt nur, wenn die überlassene Menge 20 % eines Gebindes oder bei Siloware 10 kg übersteigt.

Zusätzliche Technische Vertragsbedingungen Tapezierarbeiten

1 Grundlagen

Für die Leistungen dieses Gewerks gelten die VOB/C, insbesondere ATV DIN 18363 Maler- und Lackierarbeiten und ATV DIN 18366 Tapezierarbeiten sowie die allgemein anerkannten Regeln der Technik.

Ergänzend gelten die einschlägigen Merkblätter, Richtlinien und technischen Regeln der Fachverbände und Hersteller in der zum Zeitpunkt der Ausführung gültigen Fassung, insbesondere der Bereiche Ausbau/Fassade, Trockenbau, Dichtstoffe und RAL.

2 Vorbereitung, Prüfung und Dokumentation

Der Auftragnehmer hat den Auftraggeber bzw. die Bauleitung rechtzeitig auf erforderliche bauseitige Vorleistungen hinzuweisen.

Vor Beginn der Arbeiten hat der Auftragnehmer insbesondere die Eignung, Tragfähigkeit und Beschaffenheit der Untergründe, die Materialverträglichkeit und Eignung der vorgesehenen Tapeten, Wandbeläge, Kleister, Grundierungen und Beschichtungssysteme, die Verwendbarkeit der vorgesehenen Systeme für die jeweiligen Einbauorte und Beanspruchungen, die erforderlichen Untergrundvorbehandlungen sowie die erforderlichen Schutzmaßnahmen für angrenzende Bauteile, Oberflächen und Einbauten zu prüfen.

Farbkonzepte, Bemusterungen, Materialwechsel, Systemwechsel und abweichende Ausführungen sind vor Ausführung mit der Bauleitung abzustimmen.

2.1 Bautagesberichte / Dokumentation

Der Auftragnehmer hat arbeitstäglich Bautagesberichte zu führen und der Bauleitung auf Verlangen, spätestens wöchentlich, vorzulegen.

Die Bautagesberichte müssen mindestens Angaben zu Datum, Arbeitsbereich, eingesetztem Personal, ausgeführten Leistungen, verwendeten wesentlichen Materialien und Systemen, besonderen Vorkommnissen, Behinderungen oder Bedenken, Abstimmungen mit der Bauleitung sowie erforderlichen Prüfungen, Probeflächen und Freigaben enthalten.

Erforderliche Fotodokumentationen, insbesondere von Untergrundzuständen, Schutzmaßnahmen, Probeflächen, Zwischenzuständen und verdeckt werdenden Leistungen, sind den Bautagesberichten zuzuordnen.

3 Zusätzliche und geänderte Leistungen / Nachträge

Erkennt der Auftragnehmer Leistungen, die aus seiner Sicht zur vertragsgerechten Ausführung erforderlich sind, jedoch nicht oder nicht eindeutig im Leistungsverzeichnis enthalten sind, hat er dies der Bauleitung unverzüglich und vor Ausführung schriftlich anzuzeigen.

Gleiches gilt für geänderte Leistungen, zusätzliche Leistungen, Erschwernisse oder Mengenmehrungen, soweit hieraus ein Anspruch auf zusätzliche Vergütung oder eine Änderung der Ausführungsfristen abgeleitet werden soll.

Die Anzeige hat Art, Umfang, technische Notwendigkeit, Auswirkungen auf Termine sowie die voraussichtlichen Mehrkosten nachvollziehbar darzustellen.

Zusätzliche oder geänderte Leistungen dürfen erst nach schriftlicher Beauftragung bzw. Freigabe durch den Auftraggeber ausgeführt werden.

Ohne vorherige Anzeige und Freigabe ausgeführte Leistungen begründen keinen Anspruch auf zusätzliche Vergütung, soweit nicht Gefahr im Verzug bestand oder eine sofortige Ausführung zur Schadensabwehr zwingend erforderlich war.

4 Allgemeine Ausführung

Der Auftragnehmer hat zusammengehörige Belags- und Beschichtungsaufbauten grundsätzlich mit Produkten desselben Herstellers und derselben Produktlinie auszuführen. Bei nicht eindeutigen Produktbezeichnungen ist auf Verlangen die Bindemittelbasis nachzuweisen.

Alle erforderlichen Schutzmaßnahmen für angrenzende Bauteile, Einbauten und Oberflächen sind in die Einheitspreise einzukalkulieren, soweit im Leistungsverzeichnis nichts anderes geregelt ist. Hierzu gehören insbesondere Abkleben, Abdecken, Schutzfolien und vergleichbare Maßnahmen.

Abdeckungen von Steckdosen, Schaltern, Gurtwicklern, Türdrückern, Rosetten, Dichtungen und vergleichbaren Bauteilen sind vor Ausführung, soweit erforderlich, zu demontieren und nach Abschluss der Arbeiten wieder zu montieren.

Bei Arbeiten im Bestand sind demontierte Abdeckungen und Bauteile vor Wiedermontage zu reinigen.

Gefahrstoffe sind entsprechend den gesetzlichen Vorgaben zu lagern, zu kennzeichnen und zu verarbeiten. Reststoffe und Abfälle sind fachgerecht zu entsorgen; auf Verlangen ist ein Nachweis vorzulegen.

5 Untergrund und Vorbehandlung

Sämtliche Tapezier- und zugehörigen Beschichtungsarbeiten umfassen die für die jeweilige Leistung erforderliche Untergrundvorbehandlung, soweit die Untergründe aus den Vergabeunterlagen erkennbar sind.

Hierzu gehören insbesondere Reinigen, Schleifen, Anschleifen, Entstauben, Grundieren sowie erforderliche vorbereitende Arbeiten zur Herstellung eines geeigneten Untergrundes.

Müssen Beschichtungen durch Abbeizen, Abbrennen oder Abschleifen entfernt werden, erfolgt dies bis auf den tragfähigen bzw. unbeschichteten Untergrund.

6 Materialien, Güte und Oberflächen

Die verwendeten Materialien müssen für den jeweiligen Untergrund, die Beanspruchung und den Einbauort geeignet sein.

Die Verarbeitung hat nach den Herstellervorgaben und im vorgesehenen Systemaufbau zu erfolgen.

Abweichungen vom vorgesehenen Systemaufbau bedürfen der vorherigen Zustimmung der Bauleitung.

Tapeten, Wandbekleidungen, Grundierungen, Kleister, Kleber und Beschichtungen müssen aufeinander abgestimmt und für die vorgesehene Nutzung geeignet sein.

7 Tapezierarbeiten

Alte Tapeten dürfen nur mit vorheriger Zustimmung der Bauleitung überklebt werden. Der Auftragnehmer bleibt für die Eignung und Tragfähigkeit des Untergrundes verantwortlich.

Unverschlossene Stöße von Bauplatten, insbesondere Gipskarton, Gipsfaser, Hartfaser oder vergleichbaren Platten, zu anderen Bauteilen wie Putz, Beton oder Mauerwerk dürfen nicht überklebt werden. Sie sind durch Fugenschnitt bzw. geeignete Trennung zu entkoppeln.

Elastische Fugen dürfen nicht überklebt werden.

Tapeten und Wandbekleidungen sind nach Herstellervorgaben zu verarbeiten. Wenn eine Verarbeitung auf Stoß vorgeschrieben ist, sind Überlappungen nicht zulässig.

Stöße, Überlappungen und Doppelnahtschnitte sind möglichst in einspringenden Ecken anzuordnen. Ein großflächiges Überkleben solcher Bereiche ist zu vermeiden.

Anstrichstoffe für Textilien dürfen diese nicht anlösen und sind so dünn aufzutragen, dass Faserstrukturen und Poren nicht verklebt werden.

Elemente aus unterschiedlichen Chargen dürfen innerhalb zusammenhängender Flächen nur verwendet werden, wenn dies technisch unvermeidbar ist und zuvor mit der Bauleitung abgestimmt wurde.

8 Probeflächen und Freigaben

Der Auftragnehmer hat auf Verlangen kurzfristig Probeflächen für Vorbehandlungs-, Tapezier- und Beschichtungsarbeiten herzustellen.

Mit der Ausführung zusammenhängender Flächen darf erst nach Freigabe der erforderlichen Probeflächen durch die Bauleitung begonnen werden, sofern eine Bemusterung oder Freigabe gefordert ist.

9 Restmaterialien und Ausbesserungen

Für kleinere Ausbesserungen hat der Auftragnehmer auf Verlangen Kleinstmengen der verwendeten Materialien in Originalqualität bzw. Originalfarbton der Bauleitung zu überlassen.

Eine gesonderte Vergütung erfolgt nur, wenn die überlassene Menge 20 % eines Gebindes übersteigt.

## Malerarbeiten 26.06.2026

### Titel 01 Leistungsbeschreibung

#### Untertitel 01.01 Baustelleneinrichtung

**01.01.0001 Baustelleneinrichtung**
Baustelleneinrichtung für die Erbringung der eigenen Leistung einschließlich
Erstellen, Vor- und Unterhalten und Beseitigen mit allen erforderlichen Geräten,
Einrichtungen und Unterkünften.

In der Baustelleneinrichtung ist folgendes mindestens enthalten:

1. Geräte
Geräte, Werkzeuge, Container, Rollgerüste, Leitern etc. sowie deren
betriebsfertigen Auf- und Abbau.

2. Materialtransport
Aufbau, Unterhaltung und Rückbau aller für die Einrichtung des Arbeitsbereiches,
den Transport des Materials zum Einsatzort, die Durchführung der Montage sowie
die Entsorgung des überschüssigen Materials und Mülls des eigenen Gewerkes
nötigen Maßnahmen für die gesamte Dauer der Malerarbeiten.

3. Gerüste
Die für die Ausführung der eigenen Leistungen erforderlichen Gerüste bis zu einer
Bearbeitungshöhe von 3,50 m (Rollgerüste, Leitern) sind Nebenleistungen nach
ATV DIN 18363 und in die Einheitspreise der jeweiligen Positionen einzurechnen.
Gesondert vergütet werden ausschließlich die im LV ausdrücklich beschriebenen
Raumgerüste für das Fluchttreppenhaus (Pos. 34.01.0010) und den Aufzugsturm
im Haupttreppenhaus (Pos. 34.01.0020).

4. Laufzeit
Die Pauschale gilt für die vertraglich vereinbarte Ausführungsfrist.
Bei Verlängerung der Ausführungsfrist um mehr als 4 Wochen aus vom
Auftraggeber zu vertretenden Gründen wird eine anteilige Mehrvergütung
für Vorhaltung auf Basis eines nachzuweisenden Monatssatzes vergütet.
Mehrkosten aus eigenem Verantwortungsbereich des Auftragnehmers
werden nicht gesondert vergütet.

Unfallschutzeinrichtungen bis zur Herstellung des endgültigen Zustandes
der eigenen Leistung sind in den Einheitspreisen einzurechnen.
Menge: 1,000 psch
DIN 276-1 2008-12: 300000000

**01.01.0002 Gerüst Fluchttreppenhaus - Grundstandzeit 4 KW**
Raumgerüst im Fluchttreppenhaus (Neubau-Aufstockung) für Malerarbeiten
an Wand- und Deckenflächen, Treppenuntersichten, Wangen und Podestuntersichten einschließlich Auf-, Um- und Abbau sowie Vorhaltung.

Aufstellsituation:
Standsicher auf Treppenläufen und Podesten aufgestellt; erforderliche
Anpassungen an abgestufte Standflächen und Treppenhausgeometrie eingeschlossen.
Arbeitsgerüst für innenliegende Arbeiten, Nutzung ausschließlich durch das
Gewerk Malerarbeiten.

Leistungsumfang:
- Liefern, Aufstellen, Vorhalten, Umsetzen nach Bearbeitungsabschnitt und Abbau
- Anpassung an Treppenläufe und Höhenversätze
- Standsichere Unterkonstruktion, Arbeitsbeläge, Seitenschutz/Geländer,
Absturzsicherung, Zugangsmöglichkeiten
- Schutz angrenzender fertiggestellter Bauteile
- Alle erforderlichen Nebenleistungen

Grundstandzeit:
Die Pauschale gilt für eine Grundstandzeit von 4 Kalenderwochen ab
Aufstellung des Gerüstes. Auf- und Abbau sowie alle Umsetzungen
innerhalb dieser Frist sind in die Pauschale einzukalkulieren.

Verlängerung:
Jede über die Grundstandzeit hinausgehende angefangene Kalenderwoche
wird gesondert nach Pos. 34.01.0011 vergütet, sofern die Verlängerung
auf Gründen aus der Sphäre des Auftraggebers beruht.
Mehrkosten aus dem Verantwortungsbereich des Auftragnehmers werden
nicht gesondert vergütet.

Aufmaß, Systemwahl, Bemessung, Auf-, Um- und Abbau sowie arbeitsschutzgerechte Ausführung liegen in der Verantwortung des Auftragnehmers
Menge: 1,000 psch
DIN 276-1 2008-12: 300000000

**01.01.0003 Verlängerung Gerüst Fluchttreppenhaus - je angef. KW**
Vorhalteverlängerung für das Gerüst im Fluchttreppenhaus über die
Grundstandzeit von 4 Kalenderwochen (Pos. 34.01.0010) hinaus.

Abgerechnet wird jede angefangene Kalenderwoche, um die die Vorhaltung
aus Gründen, die der Auftraggeber zu vertreten hat, die Grundstandzeit
überschreitet.

Der Einheitspreis umfasst:
- Wochenpauschale für Standhalten des Gerüstes im vorhandenen Zustand
- Sicherstellung der Standsicherheit und Arbeitssicherheit während
der Verlängerungszeit
- Erforderliche Nachkontrollen und Anpassungen

Nicht enthalten:
- Zusätzliche Umsetzungen, die über den vereinbarten Leistungsumfang
hinausgehen (gesondert zu vereinbaren)

Ansatz: 2 Wochen (Bedarfsposition); tatsächlicher Anspruch entsteht
nur bei schriftlicher Anordnung durch die Bauleitung.
Menge: 1,000 Wo
DIN 276-1 2008-12: 300000000

**01.01.0004 Gerüst Aufzugsturm im halbrunden Treppenauge - Grundstandzeit 4 KW**
Raumgerüst im Haupttreppenhaus zur Bearbeitung der Außenflächen des
Aufzugsturms, mehrgeschossig, im halbrunden Treppenauge.

Aufstellsituation:
Halbrundes bzw. gewendeltes Treppenhaus; je Geschoss ein viertelgewendelter
Lauf bis Zwischenpodest und ein weiterer bis zur nächsten Etage.
Eingeschränkte und höhenversetzte Aufstellflächen auf Treppenstufen und
Podestflächen.

Der Aufzugsschacht erstreckt sich über folgende Abschnitte:
KG bis EG / EG bis OG 1 / OG 1 bis OG 2 / OG 2 bis DG

Für die Bearbeitung der drei frei zugänglichen Schachtseiten sind je
Bearbeitungsabschnitt mehrere Einzelplattformen erforderlich (Anhaltswert
ca. 3 Stück, je ca. 1,00 x 2,00 m). Die aufzugstürseitige Schachtfläche
kann, soweit arbeitsschutzrechtlich zulässig, von der Etagenebene aus
mit Leiter bearbeitet werden.

Leistungsumfang:
- Liefern, Aufstellen, Umsetzen je Geschoss/Bearbeitungsabschnitt und Abbau
- Alle Auf-, Um- und Abbauvorgänge je Abschnitt sind in die Pauschale
einzukalkulieren; eine gesonderte Vergütung für Umsetzungen erfolgt nicht.
- Anpassung an Treppenlauf und Höhenversätze
- Höhenverstellbare Auflager/Füße, lastverteilende Unterlagen
- Arbeitsbeläge, Seitenschutz/Geländer, Absturzsicherung, Zugangsmöglichkeiten
- Schutz angrenzender Bauteile
- Alle erforderlichen Nebenleistungen

Das Gerüst dient auch dem Wiederholungsanstrich der Treppenuntersichten,
Wangen, Treppenhauswände und Decke (Dachschräge über DG) im Rahmen der
Malerarbeiten des gleichen Gewerkes.

Grundstandzeit:
Die Pauschale gilt für eine Grundstandzeit von 4 Kalenderwochen ab
erster Aufstellung (Abschnitt KG bis EG). Alle Umsetzungen über die
vier Geschossabschnitte sowie Auf- und Abbau sind in die Pauschale
einzukalkulieren.

Verlängerung:
Jede über die Grundstandzeit hinausgehende angefangene Kalenderwoche
wird gesondert nach Pos. 34.01.0021 vergütet, sofern die Verlängerung
auf Gründen aus der Sphäre des Auftraggebers beruht (insbesondere
Verzögerungen im Aufzugseinbau oder Koordinierungsmaßnahmen des AG).
Mehrkosten aus dem Verantwortungsbereich des Auftragnehmers werden
nicht gesondert vergütet.

Aufmaß, Systemwahl, Bemessung, Auf-, Um- und Abbau sowie arbeitsschutzgerechte Ausführung liegen in der Verantwortung des Auftragnehmers.
Menge: 1,000 psch
DIN 276-1 2008-12: 300000000

**01.01.0005 Verlängerung Gerüst Aufzugsturm - je angef. KW**
Vorhalteverlängerung für das Gerüst im Haupttreppenhaus / Aufzugsturm
über die Grundstandzeit von 4 Kalenderwochen (Pos. 34.01.0020) hinaus.

Abgerechnet wird jede angefangene Kalenderwoche, um die die Vorhaltung
aus Gründen, die der Auftraggeber zu vertreten hat, die Grundstandzeit
überschreitet. Als AG-Sphäre gelten insbesondere Verzögerungen im
Aufzugseinbau sowie bauzeitliche Koordinierungsmaßnahmen des AG.

Der Einheitspreis umfasst:
- Wochenpauschale für Standhalten des Gerüstes im vorhandenen Zustand
- Sicherstellung der Standsicherheit und Arbeitssicherheit während
der Verlängerungszeit
- Erforderliche Nachkontrollen und Anpassungen

Nicht enthalten:
- Zusätzliche Umsetzungen in weitere Geschossabschnitte, die nach
Verlängerungsbeginn noch ausstehen (gesondert zu vereinbaren)

Ansatz: 4 Wochen (Bedarfsposition); tatsächlicher Anspruch entsteht
nur bei schriftlicher Anordnung durch die Bauleitung.
Menge: 1,000 Wo
DIN 276-1 2008-12: 300000000

#### Untertitel 01.02 Vorbereitende Arbeiten

*Hinweis: VORBEREITEN*

**01.02.0001 Schutz durch Abdecken mit Folie**
Schutz von Bauelementen durch vollflächiges Abdecken.

Leistungsumfang
-
Dokumentation von Vorschäden an der abzuklebenden Leistung
-
Abdecken und Abkleben
-
Rückstandsloses Entfernen von Abdeckung und -klebung nach Ende der Malerarbeiten
-
Entsorgung des Schutzmaterials
-
Zweck: Schutz der Vorleistung
-
Beanspruchung: durch Arbeitsausführung des AN
-
Bauteile: Stahlprofile, Holzoberflächen (bauseitig), Treppengeländer, sonstige Einbauten
-
Ausführung: PE Folie, rückstandsfreies Klebeband
Menge: 400,000 m2
DIN 276-1 2008-12: 300000000

**01.02.0002 Schutz durch Abkleben, Wände, Fenster, Türe und sonstige Einbauten**
Schutz von Bauelementen durch vollflächiges Abkleben.

Leistungsumfang
-
Dokumentation von Vorschäden an der abzuklebenden Leistung
-
Abdecken und Abkleben
-
Rückstandsloses Entfernen von Abdeckung und -klebung nach Ende der Malerarbeiten
-
Entsorgung des Schutzmaterials
-
Zweck: Schutz der Vorleistung
-
Beanspruchung: durch Arbeitsausführung des AN
-
Bauteile: Türen, Fenster, Leuchten, Rauchmelder, Beschilderungen
-
Ausführung: selbstklebende Folie für Fenster und Türen
-
entfernbares Klebeband, u.a. für Lackoberflächen
Menge: 800,000 m2
DIN 276-1 2008-12: 300000000

**01.02.0003 Schutz durch Abkleben, Böden**
Schutzmaßnahme an Bodenflächen mit PE-beschichtetem Filzvlies.

Leistungsumfang
-
Dokumentation von Vorschäden an der zu schützenden Bodenfläche
-
Abdeckung
-
Verkleben der Ränder
-
Entfernen von Abdeckung nach Ende der Malerarbeiten
-
Entsorgung des Schutzmaterials
-
Zweck: Schutz der Vorleistung
-
Beanspruchung: durch Arbeitsausführung des AN
-
Vorleistung: Bodenfläche
-
Folgeleistung: Malerarbeiten
-
Ortsangabe: KG, EG, OG 1, OG 2, DG, Aussenbereich Rampe zum KG
Menge: 400,000 m2
DIN 276-1 2008-12: 300000000

**01.02.0004 Schutz gelochte Akustikdecke**
Schutz gelochte Akustikdecke während Schleifarbeiten
Temporäre Abdeckung gelochter Gipsplatten mit geeigneter Folie und Klebeband zur Vermeidung von Partikeleintrag, nach Abschluss rückstandslos entfernen
Menge: 100,000 m2
DIN 276-1 2008-12: 300000000

**01.02.0005 Demontage Sockelleisten**
Demontage vorhandener Sockelleisten.

Leistungsumfang
-
Demontage Sockelleisten incl. Nägel, Schrauben etc.
-
Entsorgung demontierter Sockelleisten incl. Acrylfugen
-
Material: Holz- oder Holzwerkstoff-Sockelleisten
-
Ortsangabe: OG 2, DG
Menge: 50,000 m
DIN 276-1 2008-12: 300000000

*Hinweis: UNTERGRUNDVORBEREITUNG*

**01.02.0006 Untergrund anschleifen absaugen Putz Wand**
STLB-Bau 2026-04 036
Anschleifen und Absaugen des Untergrundes aus Putz, Kalkzement-Normalputzmörtel (GP), für Tapezierarbeiten.
Menge: 3200,000 m2
Leistungsbereich: 036
DIN 276-1 2008-12: 300000000

**01.02.0007 Untergrund anschleifen entstauben Putz Decke**
STLB-Bau 2026-04 036
Anschleifen und Entstauben des Untergrundes aus Putz, Kalkzement-Normalputzmörtel (GP), für Tapezierarbeiten.
Menge: 550,000 m2
Leistungsbereich: 036
DIN 276-1 2008-12: 300000000

**01.02.0008 Entfernen Tapezierung Zellulosevlieswandbekl. einlagig**
STLB-Bau 2026-04 084
Entfernen der Tapezierung aus Zellulosevlieswandbekleidung für nachträgliche Behandlung, mehrfach beschichtet, strukturiert, einlagig, ohne Unterlage, Untergrund Putz, nicht schadstoffbelastet, von Wänden, anfallende Stoffe in vom AG gestellten Behälter sammeln, die Entsorgung wird gesondert vergütet.
Menge: 100,000 m2
Leistungsbereich: 084
DIN 276-1 2008-12: 300000000

**01.02.0009 Beschichtung entfernen nicht schadstoffbelastet Wand Putz laden LKW AN ges.Vergüt.Entsorg.**
STLB-Bau 2026-04 084
Beschichtung entfernen, nicht schadstoffbelastet,
Abfall ist nicht gefährlich, an Wand aus Putz, durch Abschaben, aufgenommene Stoffe zur Entsorgung sortieren, sammeln, in vom AG gestellten Behälter lagern, Behältergröße über 5 bis 7 m3, auf LKW des AN laden,
die Entsorgung wird gesondert vergütet.
Menge: 200,000 m2
Leistungsbereich: 084
DIN 276-1 2008-12: 300000000

**01.02.0010 Beschichtung entfernen nicht schadstoffbelastet Decke Putz laden LKW AN ges.Vergüt.Entsorg.**
STLB-Bau 2026-04 084
Beschichtung entfernen, nicht schadstoffbelastet,
Abfall ist nicht gefährlich, an Decke aus Putz, durch Abschaben, aufgenommene Stoffe zur Entsorgung sortieren, sammeln, in vom AG gestellten Behälter lagern, Behältergröße über 5 bis 7 m3, auf LKW des AN laden,
die Entsorgung wird gesondert vergütet.
Menge: 300,000 m2
Leistungsbereich: 084
DIN 276-1 2008-12: 300000000

**01.02.0011 Kreidende Schicht entfernen nicht schadstoffbelastet Decke Putz laden LKW AN ges.Vergüt.Entsorg.**
STLB-Bau 2026-04 084
Kreidende Schicht entfernen, nicht schadstoffbelastet,
Abfall ist nicht gefährlich, an Decke aus Putz, durch Abwaschen, aufgenommene Stoffe zur Entsorgung sortieren, sammeln, in vom AG gestellten Behälter lagern, Behältergröße über 5 bis 7 m3, auf LKW des AN laden,
die Entsorgung wird gesondert vergütet.
Menge: 100,000 m2
Leistungsbereich: 084
DIN 276-1 2008-12: 300000000

**01.02.0012 Kreidende Schicht entfernen nicht schadstoffbelastet Wand Putz laden LKW AN ges.Vergüt.Entsorg.**
STLB-Bau 2026-04 084
Kreidende Schicht entfernen, nicht schadstoffbelastet,
Abfall ist nicht gefährlich, an Wand aus Putz, durch Abwaschen, aufgenommene Stoffe zur Entsorgung sortieren, sammeln, in vom AG gestellten Behälter lagern, Behältergröße über 5 bis 7 m3, auf LKW des AN laden,
die Entsorgung wird gesondert vergütet.
Menge: 100,000 m2
Leistungsbereich: 084
DIN 276-1 2008-12: 300000000

**01.02.0013 Abfall nicht gefährlich AVV170904 nicht schadstoffbelastet LKW AN transp. entsorgen Verwertungsanlage bis 100km Vergüt.E**
STLB-Bau 2026-04 087
Sonstige Bau- und Abbruchabfälle,
nicht gefährlich, Abfallschlüssel nach AVV (Abfallverzeichnis-Verordnung) 170904 gemischte Bau- und Abbruchabfälle,
nicht schadstoffbelastet,
auf Baustelle lagernd, in Behälter AN laden, mit LKW des AN transportieren, entsorgen, max. Gesamtgewicht ohne Beschränkung, Behältergröße nach Wahl des AN, zur Verwertungsanlage, Transportweg bis 100 km, Vergütung der Entsorgung übernimmt AG.
Menge: 2,000 t
Leistungsbereich: 087
DIN 276-1 2008-12: 300000000

**01.02.0014 Fläche absperren trennend wirkende Substanzen Wand Putz**
STLB-Bau 2026-04 034
Fläche absperren gegen trennend wirkende Substanzen, für Tapezierarbeiten, an Wand mit Putz, innen, vorh. Qualitätsstufe Oberfläche Q2, Kalkzement-Normalputzmörtel (GP), geglättet, Arbeitshöhe der zu bearbeitenden oder zu bekleidenden Fläche bis 3,5 m über der Standfläche des hierfür erforderlichen Gerüstes.
Menge: 200,000 m2
Leistungsbereich: 034
DIN 276-1 2008-12: 300000000

**01.02.0015 Einzelrisssanierung Wand B 2-3mm aufweiten grundieren verfüllen Armierung Dispersions-Spachtelmasse**
STLB-Bau 2026-04 034
Einzelrisse, in Wänden, innen, verputzt, Kalkzement-Normalputzmörtel (GP), Oberfläche gefilzt, Rissbreite über 2 bis 3 mm, Risslänge über 50 bis 100 cm, Rissflanken aufweiten, grundieren, verfüllen, Armierungsgewebe aus Chemiefaser, Breite 10 cm, mit Armierungskleber kleben, beispachteln, angleichen an die vorh. Oberfläche, mit Dispersionsspachtelmasse.
Menge: 100,000 m
Leistungsbereich: 034
DIN 276-1 2008-12: 300000000

**01.02.0016 Einzelrisssanierung Wand B 5-10mm aufweiten grundieren verfüllen Armierung Dispersions-Spachtelmasse**
STLB-Bau 2026-04 034
Einzelrisse, in Wänden, innen, verputzt, Kalkzement-Normalputzmörtel (GP), Oberfläche gefilzt, Rissbreite über 5 bis 10 mm, Risslänge über 50 bis 100 cm, Rissflanken aufweiten, grundieren, verfüllen, Armierungsgewebe aus Chemiefaser, Breite 10 cm, mit Armierungskleber kleben, beispachteln, angleichen an die vorh. Oberfläche, mit Dispersionsspachtelmasse.
Menge: 100,000 m
Leistungsbereich: 034
DIN 276-1 2008-12: 300000000

**01.02.0017 Flächenarmierung Vlieseinlage Glasfaser Fugenrisse Armierungsmasse dispersionsgeb Wand**
STLB-Bau 2026-04 037
Flächenarmierung mit Vlieseinlage aus Glasfaser, Untergrund mit Fugenrissen, Armierungsmasse dispersionsgebunden, an Wänden, innen, verputzt mit Zement-Normalputzmörtel (GP), Arbeitshöhe der zu bearbeitenden oder zu bekleidenden Fläche bis 3,5 m über der Standfläche des hierfür erforderlichen Gerüstes.
Menge: 100,000 m2
Leistungsbereich: 037
DIN 276-1 2008-12: 300000000

**01.02.0018 Haftgrund, Putzfläche, Bestand**
Haftgrund, Putzfläche, Bestand,
Grundbeschichtung, pigmentiert, haftvermittelnd, auf gereinigtem Altputz,

Arbeitshöhe der zu bearbeitenden oder zu bekleidenden Fläche bis 3,5 m über der
Standfläche des hierfür erforderlichen Gerüstes.
Menge: 2000,000 m2
DIN 276-1 2008-12: 300000000

**01.02.0019 Haftgrund, Putzfläche, neu, Kalkzementputz**
Haftgrund, Putzfläche, neu,
Grundbeschichtung, pigmentiert, haftvermittelnd, auf neuem Kalkzementputz mit rauher, offenporiger Oberfläche (nicht gefilzt, ohne Sinterschicht) Kellerbereich,

Arbeitshöhe der zu bearbeitenden oder zu bekleidenden Fläche bis 3,5 m über der
Standfläche des hierfür erforderlichen Gerüstes.
Menge: 250,000 m2
DIN 276-1 2008-12: 300000000

**01.02.0020 Haftgrund, Putzfläche, neu, Kalkgipsputz**
Haftgrund, Putzfläche, neu,
Grundbeschichtung, pigmentiert, haftvermittelnd, auf neuem Kalkgipsputz

Arbeitshöhe der zu bearbeitenden oder zu bekleidenden Fläche bis 3,5 m über der
Standfläche des hierfür erforderlichen Gerüstes.
Menge: 500,000 m2
DIN 276-1 2008-12: 300000000

**01.02.0021 Grundbesch GBS Wand GK**
STLB-Bau 2026-04 037
Grundbeschichtung mit wasserbasiertem Grundbeschichtungsstoff (Tapetengrund), farblos, auf Wand, Untergrund Gipsplatten, vorh. Spachtelung Qualitätsstufe Q2, Arbeitshöhe der zu bearbeitenden Fläche bis 3,5 m über der Standfläche des hierfür erforderlichen Gerüstes.
Menge: 1500,000 m2
Leistungsbereich: 037
DIN 276-1 2008-12: 300000000

**01.02.0022 Grundbesch GBS Wand Putz**
STLB-Bau 2026-04 037
Grundbeschichtung mit wasserbasiertem Grundbeschichtungsstoff (Tapetengrund), farblos, auf Wand, Untergrund verputzt mit Kalkzement-Normalputzmörtel (GP), Oberfläche gefilzt, Arbeitshöhe der zu bearbeitenden Fläche bis 3,5 m über der Standfläche des hierfür erforderlichen Gerüstes.
Menge: 2450,000 m2
Leistungsbereich: 037
DIN 276-1 2008-12: 300000000

**01.02.0023 Grundbesch GBS Decke GK**
STLB-Bau 2026-04 037
Grundbeschichtung mit wasserbasiertem Grundbeschichtungsstoff (Tapetengrund), farblos, auf Decke, Untergrund Gipsplatten, Oberfläche glatt, vorh. Spachtelung Qualitätsstufe Q2, Arbeitshöhe der zu bearbeitenden Fläche bis 3,5 m über der Standfläche des hierfür erforderlichen Gerüstes.
Menge: 1265,000 m2
Leistungsbereich: 037
DIN 276-1 2008-12: 300000000

**01.02.0024 Grundbesch GBS Decke Putz**
STLB-Bau 2026-04 037
Grundbeschichtung mit wasserbasiertem Grundbeschichtungsstoff (Tapetengrund), farblos, auf Decke, Untergrund verputzt mit Kalkzement-Normalputzmörtel (GP), Oberfläche gefilzt, Arbeitshöhe der zu bearbeitenden Fläche bis 3,5 m über der Standfläche des hierfür erforderlichen Gerüstes.
Menge: 350,000 m2
Leistungsbereich: 037
DIN 276-1 2008-12: 300000000

**01.02.0025 Grundbesch GBS Leibung B 30 cm GK**
STLB-Bau 2026-04 037
Grundbeschichtung mit wasserbasiertem Grundbeschichtungsstoff (Tapetengrund), pigmentiert, auf Leibung,
Breite Leibung '30'
cm, Untergrund Gipsplatten, Oberfläche glatt, vorh. Spachtelung Qualitätsstufe Q2, Arbeitshöhe der zu bearbeitenden Fläche bis 3,5 m über der Standfläche des hierfür erforderlichen Gerüstes.
Menge: 350,000 m
Leistungsbereich: 037
DIN 276-1 2008-12: 300000000

**01.02.0026 Grundbesch GBS Leibung B 30 cm Putz**
STLB-Bau 2026-04 037
Grundbeschichtung mit wasserbasiertem Grundbeschichtungsstoff (Tapetengrund), pigmentiert, auf Leibung,
Breite Leibung '30'
cm, Untergrund verputzt mit Kalkzement-Normalputzmörtel (GP), Oberfläche geglättet, Arbeitshöhe der zu bearbeitenden Fläche bis 3,5 m über der Standfläche des hierfür erforderlichen Gerüstes.
Menge: 350,000 m
Leistungsbereich: 037
DIN 276-1 2008-12: 300000000

*Hinweis: AUSGLEICHEN*

**01.02.0027 Wand innen Putz Dispersions-Spachtelmasse spachteln Q2**
STLB-Bau 2026-04 034
Wand innen, mit Putz, Kalkzement-Normalputzmörtel (GP), gefilzt, mit Dispersionsspachtelmasse spachteln, Spachtelung Qualitätsstufe Q2, ganzflächig, Arbeitshöhe der zu bearbeitenden oder zu bekleidenden Fläche bis 3,5 m über der Standfläche des hierfür erforderlichen Gerüstes.
Menge: 1450,000 m2
Leistungsbereich: 034
DIN 276-1 2008-12: 300000000

**01.02.0028 Wand innen Putz Dispersions-Spachtelmasse spachteln Q2 / Wandfläche 30%**
STLB-Bau 2026-04 034
Wand innen, mit Putz, Kalkzement-Normalputzmörtel (GP), gefilzt, mit Dispersionsspachtelmasse spachteln, Spachtelung Qualitätsstufe Q2, Spachtelfläche bis 30 % der Gesamtfläche in nicht zusammenhängenden Teilflächen, Arbeitshöhe der zu bearbeitenden oder zu bekleidenden Fläche bis 3,5 m über der Standfläche des hierfür erforderlichen Gerüstes.
Menge: 1000,000 m2
Leistungsbereich: 034
DIN 276-1 2008-12: 300000000

**01.02.0029 Leibung innen Zementbaupl. B 30 cm Dispersions-Spachtelmasse 2x spachteln**
STLB-Bau 2026-04 034
Leibung innen, aus Zementbauplatten,
Breite Leibung '30'
cm, mit Dispersionsspachtelmasse 2-mal spachteln, ganzflächig, Arbeitshöhe der zu bearbeitenden oder zu bekleidenden Fläche bis 3,5 m über der Standfläche des hierfür erforderlichen Gerüstes.
Menge: 350,000 m
Leistungsbereich: 034
DIN 276-1 2008-12: 300000000

**01.02.0030 Leibung innen Putz B 30 cm Dispersions-Spachtelmasse spachteln Q2**
STLB-Bau 2026-04 034
Leibung innen, mit Putz, Kalkzement-Normalputzmörtel (GP), gefilzt,
Breite Leibung '30'
cm, mit Dispersionsspachtelmasse spachteln, Spachtelung Qualitätsstufe Q2, ganzflächig, Arbeitshöhe der zu bearbeitenden oder zu bekleidenden Fläche bis 3,5 m über der Standfläche des hierfür erforderlichen Gerüstes.
Menge: 350,000 m
Leistungsbereich: 034
DIN 276-1 2008-12: 300000000

**01.02.0031 Schadstellen und kleinere Hohlstellen in Putzflächen ausbessern**
Schadstellen, Ausbrüche und kleinere Hohlstellen in Putzflächen an Wänden und Decken auskratzen, lose Teile entfernen, ausbessern und oberflächenbündig anarbeiten.
Menge: 500,000 m²
DIN 276-1 2008-12: 300000000

**01.02.0032 Decke innen Putz Dispersions-Spachtelmasse spachteln Q2**
STLB-Bau 2026-04 034
Decke innen, mit Putz, Kalkzement-Normalputzmörtel (GP), gefilzt, mit Dispersionsspachtelmasse spachteln, Spachtelung Qualitätsstufe Q2, ganzflächig, Arbeitshöhe der zu bearbeitenden oder zu bekleidenden Fläche bis 3,5 m über der Standfläche des hierfür erforderlichen Gerüstes.
Menge: 550,000 m2
Leistungsbereich: 034
DIN 276-1 2008-12: 300000000

**01.02.0033 Treppenuntersicht innen Beton Dispersions-Spachtelmasse spachteln Q2**
STLB-Bau 2026-04 034
Treppenuntersicht innen, aus Beton, Oberfläche glatt, mit Dispersionsspachtelmasse spachteln, Spachtelung Qualitätsstufe Q2, ganzflächig, Arbeitshöhe der zu bearbeitenden oder zu bekleidenden Fläche bis 3,5 m über der Standfläche des hierfür erforderlichen Gerüstes.
Menge: 100,000 m2
Leistungsbereich: 034
DIN 276-1 2008-12: 300000000

**01.02.0034 Treppenwange innen Beton Abwicklung 1 m Dispersions-Spachtelmasse spachteln Q2**
STLB-Bau 2026-04 034
Treppenwange innen, aus Beton, Oberfläche glatt,
Abwicklung der Bearbeitungsflächen '1'
m, mit Dispersionsspachtelmasse spachteln, Spachtelung Qualitätsstufe Q2, ganzflächig, Arbeitshöhe der zu bearbeitenden oder zu bekleidenden Fläche bis 5,5 m über der Standfläche des hierfür erforderlichen Gerüstes, Gerüst wird gesondert vergütet.
Menge: 20,000 m
Leistungsbereich: 034
DIN 276-1 2008-12: 300000000

*Hinweis: AUFZUGSUNTERFAHRT*

**01.02.0035 Hohlkehle Aufzugsunterfahrt herstellen**
Hohlkehle an Wand-/Bodenanschlüssen der Aufzugsunterfahrt herstellen, Untergrund vorbereiten, Hohlkehle systemgerecht ausbilden, einschließlich aller erforderlichen Materialien.
Menge: 8,000 m
DIN 276-1 2008-12: 300000000

*Hinweis: FLUR DG / LATEX*

**01.02.0036 Haftvermittler auf glatter Latexaltbeschichtung, quarzgefüllt, VOC-arm.**
Innenflächen im Flur aus stark glänzender Latexaltbeschichtung, reinigen; anschließend einmaliger haftvermittelnder Anstrich mit quarzgefülltem, wasserverdünnbarem Acryl-Haftgrund ≤ 30 g/L VOC (oder gleichwertig).
Menge: 450,000 m²
DIN 276-1 2008-12: 300000000

**01.02.0037 Vollflächige Egalisationsspachtelung (1. Lage)**
Auf stark unebener Altputzoberfläche einen standfesten Egalisationsspachtel (Gips-/Calciumsulfat-Basis mit Kunstharzdispersion, Korngröße ≤ 0,5 mm) vollflächig in Schichtdicke bis 3 mm aufziehen; Oberfläche mittels Traufel glätten, Trocknung abwarten
Menge: 450,000 m²
DIN 276-1 2008-12: 300000000

**01.02.0038 Feinspachtelung (2. Lage) und Schliff**
Zweite vollflächige Feinspachtelung mit derselben Spachtelmasse in Schichtdicke ≤ 1 mm; nach Durchtrocknung plan schleifen (Korn 120-150) bis Oberflächenqualität Q3 erreicht ist. Reinigung staubfrei
Menge: 450,000 m²
DIN 276-1 2008-12: 300000000

**01.02.0039 Haftgrund Türleibungen (lackierte Bestandsflächen)**
Türleibungen (Bestandslack deckend, intakt) gründlich reinigen, glänzende Bereiche matt anschleifen (K 180 - 220) und staubfrei abblasen. Anschließend einmaliger haftvermittelnder Anstrich mit quarzgefülltem, wasserverdünnbarem Universal-Acrylprimer (VOC ≤ 30 g/L)
Menge: 25,000 m²
DIN 276-1 2008-12: 300000000

**01.02.0040 Spachtelung und Glättung Türleibungen**
Auf grundierten Türleibungen vollflächig standfeste Egalisationsspachtelmasse auf Dispersionsbasis (Korngröße ≤ 0,5 mm, Schicht bis 2 mm) aufziehen; Trocknung abwarten, anschließend zweite Feinspachtellage ≤ 1 mm auftragen und nach Durchtrocknung plan schleifen (Korn 120 - 150) bis Oberflächenqualität Q3 erreicht ist. Reinigung staubfrei.
Menge: 125,000 m
DIN 276-1 2008-12: 300000000

#### Untertitel 01.03 Tapezierarbeiten

*Hinweis: Hinweis Papierwandbekleidung = Raufaser*
Mit der im Leistungsverzeichnis beschriebenen Papierwandbekleidung ist eine überstreichbare Raufasertapete mit mittlerer Körnung gemeint, bestehend aus mehreren Papierschichten mit eingearbeiteten, strukturgebenden Holzfasern, für nachträgliche Beschichtung geeignet.

**01.03.0001 Glatt-/Malervlies, vollflächig, Sitzungssaal OG 2, Aufzug**
Vollflächiges Aufbringen von rissüberdeckendem Glattvlies/Malervlies.

Zweck: diffusionsoffene, glatte Oberfläche
Vorleistung: gereinigte, grundierte Untergründe, Decken und Wandflächen
Folgeleistung: Anstrich

Arbeitshöhe der zu bearbeitenden oder zu bekleidenden Fläche bis 3,5 m über der
Standfläche des hierfür erforderlichen Gerüstes.
Menge: 250,000 m2
DIN 276-1 2008-12: 300000000

**01.03.0002 Zulage Treppenhausdecken**
Zulage für die Ausführung vorbeschriebener Arbeiten an Treppenhausdecken statt in Standard Nutzräumen.
Menge: 100,000 m2
DIN 276-1 2008-12: 300000000

**01.03.0003 Tapete Wand Papierwandbekl.**
STLB-Bau 2026-04 037
Tapezieren der Wand, verputzt mit Untergrund vorbehandelt, Kalkzement-Normalputzmörtel (GP), Oberfläche geglättet, mit Papierwandbekleidung für nachträgliche Behandlung DIN EN 234, nachträgliche Behandlung wird gesondert vergütet, strukturiert, mittel, auf Stoß, Arbeitshöhe der zu bearbeitenden oder zu bekleidenden Fläche bis 3,5 m über der Standfläche des hierfür erforderlichen Gerüstes.
Menge: 1650,000 m2
Leistungsbereich: 037
DIN 276-1 2008-12: 300000000

**01.03.0004 Tapete Leibung B 30 cm Papierwandbekl.**
STLB-Bau 2026-04 037
Tapezieren der Leibung, verputzt mit Kalkzement-Normalputzmörtel (GP), Oberfläche geglättet,
Breite Leibung '30'
cm, mit Papierwandbekleidung für nachträgliche Behandlung DIN EN 234, nachträgliche Behandlung wird gesondert vergütet, strukturiert, mittel, auf Stoß, Arbeitshöhe der zu bearbeitenden oder zu bekleidenden Fläche bis 3,5 m über der Standfläche des hierfür erforderlichen Gerüstes.
Menge: 350,000 m
Leistungsbereich: 037
DIN 276-1 2008-12: 300000000

**01.03.0005 Tapete Wand Papierwandbekl.**
STLB-Bau 2026-04 037
Tapezieren der Wand, aus Gipsplatten, vorh. Spachtelung Qualitätsstufe Q2, mit Papierwandbekleidung für nachträgliche Behandlung DIN EN 234, nachträgliche Behandlung wird gesondert vergütet, strukturiert, mittel, auf Stoß, Arbeitshöhe der zu bearbeitenden oder zu bekleidenden Fläche bis 3,5 m über der Standfläche des hierfür erforderlichen Gerüstes.
Menge: 1500,000 m2
Leistungsbereich: 037
DIN 276-1 2008-12: 300000000

**01.03.0006 Tapete Leibung B 30 cm Papierwandbekl.**
STLB-Bau 2026-04 037
Tapezieren der Leibung, aus Gipsplatten, vorh. Spachtelung Qualitätsstufe Q2,
Breite Leibung '30'
cm, mit Papierwandbekleidung für nachträgliche Behandlung DIN EN 234, nachträgliche Behandlung wird gesondert vergütet, strukturiert, mittel, auf Stoß, Arbeitshöhe der zu bearbeitenden oder zu bekleidenden Fläche bis 3,5 m über der Standfläche des hierfür erforderlichen Gerüstes.
Menge: 350,000 m
Leistungsbereich: 037
DIN 276-1 2008-12: 300000000

**01.03.0007 Tapete Decke Papierwandbekl.**
STLB-Bau 2026-04 037
Tapezieren der Decke, aus Gipsplatten, vorh. Spachtelung Qualitätsstufe Q2, mit Papierwandbekleidung für nachträgliche Behandlung DIN EN 234, nachträgliche Behandlung wird gesondert vergütet, strukturiert, mittel, auf Stoß, Arbeitshöhe der zu bearbeitenden oder zu bekleidenden Fläche bis 3,5 m über der Standfläche des hierfür erforderlichen Gerüstes.
Menge: 400,000 m2
Leistungsbereich: 037
DIN 276-1 2008-12: 300000000

**01.03.0008 Tapete Deckenschräge Papierwandbekl.**
STLB-Bau 2026-04 037
Tapezieren der Deckenschräge, aus Gipsplatten, vorh. Spachtelung Qualitätsstufe Q2, mit Papierwandbekleidung für nachträgliche Behandlung DIN EN 234, nachträgliche Behandlung wird gesondert vergütet, strukturiert, mittel, auf Stoß, Arbeitshöhe der zu bearbeitenden oder zu bekleidenden Fläche bis 3,5 m über der Standfläche des hierfür erforderlichen Gerüstes.
Menge: 450,000 m2
Leistungsbereich: 037
DIN 276-1 2008-12: 300000000

**01.03.0009 Anpassen Papierwandbekl. Wand angrenz. Bauteil**
STLB-Bau 2026-04 037
Anpassen der Wandbekleidung,
Papierwandbekleidung für nachträgliche Behandlung DIN EN 234, auf Wand, an angrenzende Bauteile, Arbeitshöhe der zu bearbeitenden oder zu bekleidenden Fläche bis 3,5 m über der Standfläche des hierfür erforderlichen Gerüstes.
Menge: 1000,000 m
Leistungsbereich: 037
DIN 276-1 2008-12: 300000000

#### Untertitel 01.04 Beschichtungen

*Hinweis: WAND UND LAIBUNG*

**01.04.0001 Erstbesch Wand Zellulosevlieswandbekl. Dispersionsfarbe-GBS Dispersionsfarbe**
STLB-Bau 2026-04 034
Erstbeschichtung an Wand, innen, Untergrund Zellulosevlieswandbekleidung für nachträgliche Behandlung,
Grundbeschichtung für Dispersionsfarbe, pigmentiert, haftvermittelnd,
Schlussbeschichtung aus Dispersionsfarbe, matt DIN EN 13300, Glanzgrad G3, hellgetönt, Nassabriebbeständigkeit R-Klasse 2 DIN EN 13300, Arbeitshöhe der zu bearbeitenden oder zu bekleidenden Fläche bis 3,5 m über der Standfläche des hierfür erforderlichen Gerüstes.
Menge: 4200,000 m2
Leistungsbereich: 034
DIN 276-1 2008-12: 300000000

**01.04.0002 Erstbesch Wand Putz Dispersionsfarbe-GBS Dispersionsfarbe**
STLB-Bau 2026-04 034
Erstbeschichtung an Wand, innen, Untergrund Putz, vorh. Qualitätsstufe Oberfläche Q2, Zement-Normalputzmörtel (GP),
Grundbeschichtung für Dispersionsfarbe, pigmentiert, haftvermittelnd,
Schlussbeschichtung aus Dispersionsfarbe, matt DIN EN 13300, Glanzgrad G3, hellgetönt, Nassabriebbeständigkeit R-Klasse 2 DIN EN 13300, Arbeitshöhe der zu bearbeitenden oder zu bekleidenden Fläche bis 3,5 m über der Standfläche des hierfür erforderlichen Gerüstes.
Menge: 500,000 m2
Leistungsbereich: 034
DIN 276-1 2008-12: 300000000

**01.04.0003 Erstbesch Leibung Zellulosevlieswandbekl. B 30 cm Dispersionsfarbe-GBS Dispersionsfarbe**
STLB-Bau 2026-04 034
Erstbeschichtung an Leibung, innen, Untergrund Zellulosevlieswandbekleidung für nachträgliche Behandlung,
Breite Leibung '30'
cm,
Grundbeschichtung für Dispersionsfarbe, pigmentiert, haftvermittelnd,
Schlussbeschichtung aus Dispersionsfarbe, matt DIN EN 13300, Glanzgrad G3, hellgetönt, Nassabriebbeständigkeit R-Klasse 2 DIN EN 13300, Arbeitshöhe der zu bearbeitenden oder zu bekleidenden Fläche bis 3,5 m über der Standfläche des hierfür erforderlichen Gerüstes.
Menge: 600,000 m
Leistungsbereich: 034
DIN 276-1 2008-12: 300000000

**01.04.0004 Endbeschichtung Türleibungen Flur Dachgeschoss**
Auf gespachtelten und geschliffenen Türleibungen, grundiert, Oberfläche entstauben.
Beschichtungssystem: 1× Zwischenbeschichtung und 1× Schlussbeschichtung mit hochwertigem Acryl-/PU-Dispersionslack.
Glanzgrad seidenmatt, Farbton / Weiss, hellgetönt nach Vorgabe Bauherr.
Anschlüsse an Zargen, Bänder und Dichtprofile sauber abkleben, nicht zu beschichtende Teile schützen.

alle erforderlichen Materialien, Abklebungen und Kleinmittel sind mit einzurechnen.
Menge: 125,000 m
DIN 276-1 2008-12: 300000000

**01.04.0005 Überholungsbesch Wand Putz Dispersionsfarbe**
STLB-Bau 2026-04 034
Überholungsbeschichtung an Wand, innen, Untergrund Putz, vorh. Qualitätsstufe Oberfläche Q2, Zement-Normalputzmörtel (GP),
Schlussbeschichtung aus Dispersionsfarbe, matt DIN EN 13300, Glanzgrad G3, hellgetönt, Arbeitshöhe der zu bearbeitenden oder zu bekleidenden Fläche bis 3,5 m über der Standfläche des hierfür erforderlichen Gerüstes.
Menge: 100,000 m2
Leistungsbereich: 034
DIN 276-1 2008-12: 300000000

**01.04.0006 Überholungsbesch Wand Zellulosevlieswandbekl. Dispersionsfarbe**
STLB-Bau 2026-04 034
Überholungsbeschichtung an Wand, innen, Untergrund Zellulosevlieswandbekleidung für nachträgliche Behandlung,
Schlussbeschichtung aus Dispersionsfarbe, matt DIN EN 13300, Glanzgrad G3, hellgetönt, Arbeitshöhe der zu bearbeitenden oder zu bekleidenden Fläche bis 3,5 m über der Standfläche des hierfür erforderlichen Gerüstes.
Menge: 100,000 m2
Leistungsbereich: 034
DIN 276-1 2008-12: 300000000

**01.04.0007 Überholungsbeschichtung an Kellerwandflächen, innen, auf vorhandenem Altputz mit Altbeschichtung.**
Putzoberfläche uneben, einfache Oberflächenqualität, vergleichbar Q1. Vorhandene Unebenheiten, Strukturunterschiede, kleinere Fehlstellen und Altputzunregelmäßigkeiten bleiben sichtbar und sind nicht zu egalisieren.

Schlussbeschichtung mit Dispersionsfarbe, matt, DIN EN 13300, Glanzgrad G3, hellgetönt, deckend. NAK 2

Ausführung auf vorbereitetem Untergrund. Untergrundvorbereitung und Grundierung werden gesondert vergütet.

Arbeitshöhe bis 3,5 m über Standfläche.

Abrechnung nach beschichteter Wandfläche.
Menge: 250,000 m2
DIN 276-1 2008-12: 300000000

**01.04.0008 Zulage zur Überholungsbeschichtung von Kellerwandflächen für erschwerte Ausführung im Bereich vorhandener Aufputzinstall**
Zulage zur Überholungsbeschichtung von Kellerwandflächen für erschwerte Ausführung im Bereich vorhandener Aufputzinstallationen.

Vorhanden sind u. a. Leitungen, Kabel, Kabelkanäle, Rohre, Schellen, Halterungen, Verteilerdosen, Kleinbauteile und sonstige auf der Wand geführte Installationen.

Die Zulage umfasst den erhöhten Aufwand für:

unterbrochene und schwer zugängliche Wandflächen,
Arbeiten an Kanten, Engstellen, hinter und zwischen vorhandenen Installationen, soweit zugänglich,
sorgfältiges Abkleben nicht zu beschichtender Bauteile,
teilweises Überstreichen vorhandener Aufputzinstallationen nach Vorgabe des AG,
erforderliche Nacharbeiten an Anschlüssen und Übergängen.

Vorhandene Aufputzinstallationen und Kleinbauteile werden bei der Mengenermittlung der Wandflächen nicht abgezogen.

Abrechnung nach betroffener Wandfläche.
Menge: 100,000 m²
DIN 276-1 2008-12: 300000000

**01.04.0009 Überholungsbeschichtung an Leibungen bis 30cm von Türöffnungen und Durchgängen im Kellerbereich, innen, auf vorhandenem**
Ausführung an seitlichen und oberen Leibungsflächen einschließlich Innenkanten, Außenecken und Stirnflächen der Durchgänge. ( bis 30cm )

Putzoberfläche uneben, einfache Oberflächenqualität, vergleichbar Q1. Vorhandene Unebenheiten, Strukturunterschiede, kleinere Fehlstellen und Altputzunregelmäßigkeiten bleiben sichtbar und sind nicht zu egalisieren.

Schlussbeschichtung mit Dispersionsfarbe, matt, DIN EN 13300, Glanzgrad G3, hellgetönt, deckend. NAK 2

Ausführung auf vorbereitetem Untergrund. Untergrundvorbereitung und Grundierung werden gesondert vergütet.

Abrechnung nach laufendem Meter Leibungsumfang, gemessen entlang der Vorderkante der Öffnung.
Menge: 100,000 m
DIN 276-1 2008-12: 300000000

*Hinweis: DECKE*

**01.04.0010 Erstbesch Decke Putz Dispersionsfarbe-GBS Dispersionsfarbe**
STLB-Bau 2026-04 034
Erstbeschichtung an Decke, innen, Untergrund Putz, vorh. Qualitätsstufe Oberfläche Q2, gerieben,
Grundbeschichtung für Dispersionsfarbe, pigmentiert, haftvermittelnd,
Schlussbeschichtung aus Dispersionsfarbe, wasserbasiert, matt DIN EN 13300, Glanzgrad G3, deckend, hellgetönt, Nassabriebbeständigkeit R-Klasse 2 DIN EN 13300, Arbeitshöhe der zu bearbeitenden oder zu bekleidenden Fläche bis 3,5 m über der Standfläche des hierfür erforderlichen Gerüstes.
Menge: 350,000 m2
Leistungsbereich: 034
DIN 276-1 2008-12: 300000000

**01.04.0011 Erstbesch Decke Zellulosevlieswandbekl. Dispersionsfarbe-GBS Dispersionsfarbe**
STLB-Bau 2026-04 034
Erstbeschichtung an Decke, innen, Untergrund Zellulosevlieswandbekleidung für nachträgliche Behandlung,
Grundbeschichtung für Dispersionsfarbe, pigmentiert, haftvermittelnd,
Schlussbeschichtung aus Dispersionsfarbe, wasserbasiert, matt DIN EN 13300, Glanzgrad G3, deckend, hellgetönt, Nassabriebbeständigkeit R-Klasse 2 DIN EN 13300, Arbeitshöhe der zu bearbeitenden oder zu bekleidenden Fläche bis 3,5 m über der Standfläche des hierfür erforderlichen Gerüstes.
Menge: 1650,000 m2
Leistungsbereich: 034
DIN 276-1 2008-12: 300000000

**01.04.0012 Erstbesch Decke Gipsplatte Dispersionsfarbe-GBS Dispersionsfarbe**
STLB-Bau 2026-04 034
Erstbeschichtung an Decke, innen, Untergrund Gipsplatten, vorh. Qualitätsstufe Oberfläche Q2, gelocht,
Grundbeschichtung für Dispersionsfarbe, pigmentiert, haftvermittelnd,
Schlussbeschichtung aus Dispersionsfarbe, wasserbasiert, matt DIN EN 13300, Glanzgrad G3, deckend, hellgetönt, Nassabriebbeständigkeit R-Klasse 2 DIN EN 13300, Arbeitshöhe der zu bearbeitenden oder zu bekleidenden Fläche bis 3,5 m über der Standfläche des hierfür erforderlichen Gerüstes.
Menge: 100,000 m2
Leistungsbereich: 034
DIN 276-1 2008-12: 300000000

**01.04.0013 Überholungsbesch Decke Putz Dispersionsfarbe**
STLB-Bau 2026-04 034
Überholungsbeschichtung an Decke, innen, Untergrund Putz, vorh. Qualitätsstufe Oberfläche Q2, Kalkzement-Normalputzmörtel (GP),
Schlussbeschichtung aus Dispersionsfarbe, wasserbasiert, matt DIN EN 13300, Glanzgrad G3, deckend, hellgetönt, Arbeitshöhe der zu bearbeitenden oder zu bekleidenden Fläche bis 3,5 m über der Standfläche des hierfür erforderlichen Gerüstes.
Menge: 500,000 m2
Leistungsbereich: 034
DIN 276-1 2008-12: 300000000

*Hinweis: TREPPEN*

**01.04.0014 Dispersionsbeschichtung, Treppen, NAK2**
Neue Q2 gespachtelte Treppenuntersichten und Treppenwangen im Bereich der Treppenhausaufstockung, innen, mit Dispersionsfarbe deckend beschichten, einschließlich erforderlicher Grundierung sowie Zwischen- und Schlussbeschichtung.
Nassabriebklasse 2
Farbton: weiß/hellgetönt nach Angabe des Auftraggebers.
Menge: 50,000 m2
DIN 276-1 2008-12: 300000000

**01.04.0015 Reparatur- und Wiederholungsanstrich im Bestandstreppenhaus**
alle Flächen im Bestandstreppenhaus, vorhandene tragfähige Altbeschichtung, nach örtlicher Ausbesserung und vorbereitender Untergrundbehandlung mit Dispersionsfarbe überarbeiten, einschließlich erforderlicher Grundierung im Bereich der Ausbesserungsstellen sowie deckendem Wiederholungsanstrich.
NAK 2
Farbton: Bestand weisss / hellgetönt

Wände, Treppenuntersichten, Podestuntersichten, Unterzüge, Wangenflächen, Fensterlaibungen
Menge: 50,000 m2
DIN 276-1 2008-12: 300000000

*Hinweis: AUSSENBEREICH*

**01.04.0016 Erstbeschichtung an Außenwandfläche,**
Erstbeschichtung an Außenwandfläche,
Untergrund zementärer Abdichtungsputz, neu Erstbeschichtung an Außenwandfläche,
Untergrund: zementgebundener Egalisier- und Abdichtungsputz Remmers WP DS Levell,
Oberfläche: abgerieben,
Grundbeschichtung: pigmentiert, haftvermittelnd, systemkompatibel,
Schlussbeschichtung: Fassadenfarbe, wetterbeständig, diffusionsoffen, Glanzgrad G3, Nassabriebbeständigkeit R-Klasse 2 nach DIN EN 13300, Arbeitshöhe der zu bearbeitenden Fläche: bis 2,50 m unter Gelände

Ort: Kelleraußenwand neue Rollstuhlfahrerrampe
Menge: 50,000 m2
DIN 276-1 2008-12: 300000000

#### Untertitel 01.05 Lackierarbeiten

*Hinweis: TÜREN UND ZARGEN*

**01.05.0001 Endbeschichtung auf werkseitig vorgrundierten Metalltüren/Stahlzargen herstellen.**
Untergrund Metall, werkseitig grundiert.

Beschädigungen der werkseitigen Grundierung infolge Transport, Lagerung oder Montage sind vor der Endbeschichtung örtlich auszubessern und korrosionsschutzgerecht nachzugrundieren. Die Nachgrundierung ist in den Einheitspreis einzukalkulieren.

Vorhandene Grundierung auf Tragfähigkeit, Haftung, Verschmutzung, Beschädigungen und Verträglichkeit mit dem vorgesehenen Beschichtungssystem prüfen. Untergrund reinigen, anschleifen, Fehlstellen und beschädigte Grundierungsbereiche fachgerecht nachgrundieren.

Deckende Zwischen- und Schlussbeschichtung herstellen, Farbton nach Bemusterung/Angabe AG, Glanzgrad nach Angabe, Beschichtungssystem geeignet für werkseitig grundierte Metallbauteile im Innenbereich.

Beschichtungssystem einschließlich ggf. erforderlicher Haft- oder Korrosionsschutzgrundierung auf vorhandene Werksgrundierung abstimmen. Verarbeitung nach Herstellervorgaben.

Beschläge, Dichtungen, Glasflächen und angrenzende Bauteile schützen.

Einschließlich Lieferung aller Materialien, Schutzmaßnahmen und Nebenleistungen.
Menge: 20,000 St
DIN 276-1 2008-12: 300000000

**01.05.0002 Metallbautüren Bestand überarbeiten**
Metalltüren einschließlich Zargen, Bestand, Beschichtung überarbeiten; Flächen reinigen, tragfähige Altbeschichtung anschleifen, schadhafte Altbeschichtungen entfernen, Fehlstellen vorbereiten, blanke Metallstellen grundieren, anschließend deckend beschichten, einschließlich Zwischen- und Schlussbeschichtung.
Menge: 8,000 St
DIN 276-1 2008-12: 300000000

**01.05.0003 Umfassungszarge Bestand aus Stahl, 2-mal mit Acrylspachtelmasse spachteln**
Umfassungszarge aus Stahl, bis 1,25m x 2.135m Öffnungsgrösse, Wandstärke bis 0,365m, 2-mal mit Acrylspachtelmasse, spachteln,
Spachtelfläche bis 30 % der Gesamtfläche in nicht zusammenhängenden Teilflächen,

Arbeitshöhe der zu bearbeitenden oder zu bekleidenden Fläche bis 2,5 m über OKFF
Menge: 8,000 St
DIN 276-1 2008-12: 300000000

*Hinweis: SONSTIGE BAUTEILE*
GELÄNDER UND HANDLÄUFE

**01.05.0004 Lackierung, Stahlgeländer, Handlauf, Füllstab, grundiert**
Lackierung Stahlgeländer im Innenbereich einschl. Pfosten, Halter, Rahmen, Füllung und Stahlhandlauf.

Vorleistung: Stahl,
Oberfläche der Stahlteile:
Ausführung beschichtungsfertig für Folgegewerk (Maler)
Inkl. Entfetten, Entfernen von Zunder, Schleifen der Schweißnähte, Brechen scharfer Kanten
Ohne Grundierung und Deckbeschichtung

Handlauf: Flach- oder Rundstabstahl
Füllung: Flach- oder Rundstabstahl
Geländerhöhe: bis 1,25 m
Menge: 100,000 m
DIN 276-1 2008-12: 300000000

**01.05.0005 Treppengeländer Bestand überarbeiten**
Treppengeländer aus Metall, Bestand, Beschichtung überarbeiten; reinigen, tragfähige Altbeschichtung anschleifen, schadhafte Altbeschichtungen entfernen, Fehlstellen vorbereiten, blanke Metallstellen grundieren, anschließend deckend beschichten, einschließlich Zwischen- und Schlussbeschichtung.
Menge: 100,000 m
DIN 276-1 2008-12: 300000000

**01.05.0006 Beschichtung Aufzugtür Stahl,**
Beschichtung Aufzugtür Stahl, incl. Prüfung des Untergrundes
Altbeschichtung unbekannt Reinigung, geeigneter Haftgrund für Altbeschichtung, Decklack seidenmatt, weiß, zweimaliger Auftrag.

KG, OG 2, DG
Menge: 10,000 m2
DIN 276-1 2008-12: 300000000

**01.05.0007 Heizleitungen aus Kupfer 20mm beschichten**
Heizleitungen aus Kupfer 20mm, sichtbar verlegt, reinigen, entfetten, anschleifen, mit geeignetem Haftgrund vorbehandeln und deckend beschichten, einschließlich Zwischen- und Schlussbeschichtung.
Menge: 100,000 m
DIN 276-1 2008-12: 300000000

**01.05.0008 Nachlackieren Holzfußleisten,**
Holzfußleisten Bestand Reinigung, Anschleifen, zweimaliger Deckanstrich mit Lackfarbe, seidenmatt, nach Vorgabe AG.
Menge: 500,000 m
DIN 276-1 2008-12: 300000000

*Hinweis: LASUR BESTANDSFENSTER*
Lasur Bestandsfenster Holz

-
Fensterversiegelung darf nicht überstrichen werden; Glas + Versiegelung sind sorgfältig abzukleben.
-
Gerüste, Kleinmaterial, Reinigung, Entsorgung, Arbeitsproben und Schichtdickennachweis gelten als Nebenleistungen und sind in den Einheitspreisen enthalten
-
Farbtonabstimmung erfolgt durch eine Musterfläche bzw. ein Musterfenster; Freigabe durch den Auftraggeber.

**01.05.0009 Glas, Dichtfugen, Beschläge und angrenzende Bauteile staub- und farbdicht schützen.**
Fensterflügel öffnen; sämtliche nicht zu beschichtenden Flächen abdecken bzw. mit geeigneten Abklebebändern abkleben. Schutz nach Abschluss der Arbeiten entfernen und ordnungsgemäß entsorgen. Nebenarbeiten wie Demontage und Wiedermontage der Beschläge/Griffe sind enthalten.
Menge: 100,000 m²
DIN 276-1 2008-12: 300000000

**01.05.0010 Lose Lasur restlos entfernen, übrige Flächen Korn 120 150 schleifen.**
Nicht tragfähige Lasuranteile vollständig abstoßen oder abschleifen; verbleibende Beschichtungen gleichmäßig anschleifen, Oberflächen staubfrei reinigen. Anfallender Schleifstaub und Altmaterial fachgerecht entsorgen.

Einheit: m² fertige Sichtfläche
Menge: 100,000 m²
DIN 276-1 2008-12: 300000000

**01.05.0011 Schadstellen ausstemmen und mit zweikomponentigem Epoxidharz-Spachtel egalisieren.**
Holzdefekte > 2 mm Tiefe bis tragfähigen Untergrund ausstemmen, auftrocknen lassen; anschließend mit 2-K-Epoxidharz-Reparaturspachtel (lösemittelarm, standfest, innen zugelassen, oder gleichwertig) bis Oberflächenniveau ausfüllen und nachhärten lassen; Zwischenschliff.

Einheit: m² 10% der Gesamtfläche der Rahmen und Flügel
Menge: 100,000 m²
DIN 276-1 2008-12: 300000000

**01.05.0012 Durchschliff- und Spachtelstellen lokal grundieren mit tropffreier Alkydharz-Gel-Lasur.**
Offenliegende Holz- bzw. Spachtelstellen einmal lasierend grundieren mit einer tropffreien, feuchtigkeitsregulierenden Alkydharz-Gel-Lasur, seidenglänzend, aromatenfrei, VOC-konform nach DIN EN 927-1, Farbton Mahagoni dunkel angepasst an das Bestandsmuster (oder gleichwertig).
Menge: 100,000 m²
DIN 276-1 2008-12: 300000000

**01.05.0013 Zweifacher Lasuranstrich mit wasserbasierter Dickschicht-Lasur, seidenglänzend.**
Alle innenliegenden Mahagoni-Holzflächen (Rahmen und Flügel) zweifach beschichten mit einer wasserbasierten, thixotropen Dickschicht-Lasur, High-Solid, feuchtigkeitsregulierend, blockfest, UV-stabilisiert, VOC-konform und geeignet für die Renovierung maßhaltiger Holzfenster nach DIN EN 927-6 (oder gleichwertig).

Zwischenschliff nach erstem Auftrag; Trocknungszeiten gemäß Herstellerangabe einhalten.

Farbton: dunkelbraun Mahagoni, abgestimmt auf Bestandslasur.
Menge: 100,000 m²
DIN 276-1 2008-12: 300000000

*Hinweis: LACK BESTANDSFENSTER*

*Hinweis: Hinweis*
Im Fensterkitt wurden keine Asbestfasern nachgewiesen.

Hinweis zur Abrechnung Holzfenster

Die Abrechnung der Überholungsbeschichtung an Holzfenstern erfolgt nach m² beschichteter Fensterfläche.

Die Fensteransichtsfläche wird aus Breite × Höhe des Fensterelementes ermittelt, gemessen über die umlaufenden Außenkanten des Blendrahmens.

Bei beidseitiger Beschichtung, innen und außen, wird die Fensteransichtsfläche je beschichtete Seite angesetzt.

Bei Fenstern mit einer angegebenen Größe von ca. 1,25 × 2,00 m beträgt die Fensteransichtsfläche ca. 2,50 m² je Seite. Für die Beschichtung innen und außen ergibt sich somit eine Abrechnungsfläche von ca. 5,00 m² je Fenster.

Rahmen, Flügel, Kämpfer, Sprossen, Falze, Kanten, Glasanschlüsse sowie das Abkleben und Schützen von Glasflächen, Dichtstofffugen, Dichtungen, Beschlägen und angrenzenden Bauteilen sind in den Einheitspreis einzukalkulieren und werden nicht gesondert abgerechnet.

**01.05.0014 Überholungsbeschichtung an Holzfenstern, innen und außen, deckend weiß**
Überholungsbeschichtung an Holzfenstern, innen und außen, deckend weiß.
Holzfenster, Baujahr ca. Ende 1990er / Anfang 2000er Jahre, Fenstermaß ca. 1,25 × 2,00 m, Zweischeiben-Isolierverglasung,
4 Flügel, Kämpfer, glasteilende konstruktive Sprossen, elastisch versiegelte Glasanschlüsse.

Aufteilung: unten 2 Flügel, je 3 Glasfelder mit 2 Sprossen; oben 2 Flügel, je 2 Glasfelder mit 1 Sprosse.
Altbeschichtung weiß, dünnschichtig, Holzstruktur stellenweise sichtbar.

Untergrund reinigen, tragfähige Altbeschichtung anschleifen, lose und nicht tragfähige Beschichtungsteile im üblichen Umfang entfernen, kleinere Fehlstellen ausbessern, rohe Holzstellen grundieren.

Zwischen- und Schlussbeschichtung mit wasserverdünnbarem Acrylharzlack, PU-verstärkt, seidenglänzend, für maßhaltige Holzbauteile innen und außen geeignet, deckend weiß. Systemaufbau nach Herstellervorgabe.

Glas, Dichtstofffugen, Dichtungen, Beschläge und angrenzende Bauteile schützen. Dichtstofffugen nicht beschädigen.
Einschließlich Lieferung aller Materialien, Schutzmaßnahmen und Nebenleistungen.
Menge: 20,000 m²
DIN 276-1 2008-12: 300000000

**01.05.0015 Alt-Kitt NICHT schadstoffbelastet ausbauen und entsorgen.**
Vorhandenen Fensterkitt aus Glasfalzen in Teilflächen bis max. 50 % des Umfangs sorgfältig ausstemmen und entfernen.

Glasleisten, Sprossen, Rahmenprofile sowie angrenzende Bauteile schonend behandeln; Beschädigungen sind zu vermeiden. Lose Bestandteile, Rückstände und Staub aufnehmen und entfernen.

Ausbaugut sammeln, laden, transportieren und einer ordnungsgemäßen Entsorgung zuführen. Einschließlich aller hierfür erforderlichen Nebenleistungen, Schutz- und Reinigungsmaßnahmen.

Schadstoffgutachten liegt vor; Schadstoffe und Asbest wurden nicht nachgewiesen.
Menge: 120,000 m
DIN 276-1 2008-12: 300000000

**01.05.0016 Fensterkitt fachgerecht erneuern.**
Liefern und fachgerechtes Einbringen neuen Fensterkitts in die zuvor ausgebauten Glasfalze.
Ausführung: gleichmäßige, hohlraumfreie Kittfase, dicht an Glas und Holz anliegend.
Material: Öl- oder Kunstharzkitt, geeignet für Holzfenster im Außenbereich, überstreichbar, UV- und witterungsbeständig.
Oberflächen nach Aushärtung ggf. nachbearbeiten, Kittfase sauber glätten.
Glasleisten und angrenzende Bauteile schonend behandeln, Beschädigungen vermeiden.
Alle erforderlichen Hilfs- und Befestigungsmittel sind in den Einheitspreis einzurechnen.
Menge: 120,000 m
DIN 276-1 2008-12: 300000000

**01.05.0017 Überholungsbeschichtung an Holz-Einfachfenstern, innen und außen, deckend weiß.**
Einfach verglaste Holzfenster, 4 bewegliche Drehflügel, Kämpfer, glasteilende konstruktive Sprossen, vorhandene Kittfugen/Glasversiegelungen.

Aufteilung: unten 2 Flügel, je 3 Glasfelder mit 2 Sprossen; oben 2 Flügel, je 2 Glasfelder mit 1 Sprosse.
Art vorhandener Kittfugen/Glasversiegelungen nicht abschließend bestimmt. Schadstoffe wurden gemäß vorliegendem Schadstoffgutachten nicht nachgewiesen.

Altbeschichtung weiß, Art der Altbeschichtung unbekannt.

Untergrund reinigen, tragfähige Altbeschichtung anschleifen, lose und nicht tragfähige Beschichtungsteile im üblichen Umfang entfernen, kleinere Fehlstellen ausbessern, rohe Holzstellen grundieren.

Zwischen- und Schlussbeschichtung mit wasserverdünnbarem Acrylharzlack, PU-verstärkt, seidenglänzend, für maßhaltige Holzbauteile innen und außen geeignet, deckend weiß. Systemaufbau nach Herstellervorgabe, abgestimmt auf Altbeschichtung, Holzuntergrund und vorhandene Kittfugen/Glasversiegelungen.

Glas, Kittfugen/Glasversiegelungen, Beschläge und angrenzende Bauteile schützen. Kittfugen/Glasversiegelungen nicht beschädigen.
Schadhafte, lose oder fehlende Kittfugen/Glasversiegelungen sind nicht Bestandteil dieser Position.

Einschließlich Lieferung aller Materialien, Schutzmaßnahmen und Nebenleistungen.
Menge: 60,000 m²
DIN 276-1 2008-12: 300000000

**01.05.0018 Zulage größere Fehlstellen Holzfenster**
Größere Fehlstellen, Ausbrüche, offene Holzfugen oder Schadstellen an Holzfenstern über den üblichen Umfang der Untergrundvorbereitung hinaus ausbessern.
Lose Bestandteile entfernen, Schadstellen reinigen, Kanten anschleifen, Untergrund vorbereiten, geeignete Reparatur- bzw. Spachtelmasse für Holzbauteile einbringen, nach Trocknung schleifen und beschichtungsfähig herstellen.
Ausführung nur nach vorheriger Abstimmung mit der Bauleitung.

brechnung nach m2 Sichtfläche
Menge: 30,000 m²
DIN 276-1 2008-12: 300000000

*Hinweis: BESTANDSFENSTER AUS EG und OG 1*

**01.05.0019 Überholungsbeschichtung an Holzfenstern, innen und außen, deckend weiß**
Überholungsbeschichtung an Holzfenstern, innen und außen, deckend weiß.
Holzfenster, Baujahr ca. Ende 1990er / Anfang 2000er Jahre, Fenstermaß ca. 1,25 × 2,00 m, Zweischeiben-Isolierverglasung,
4 Flügel, Kämpfer, glasteilende konstruktive Sprossen, elastisch versiegelte Glasanschlüsse.

Aufteilung: unten 2 Flügel, je 3 Glasfelder mit 2 Sprossen; oben 2 Flügel, je 2 Glasfelder mit 1 Sprosse.
Altbeschichtung weiß, dünnschichtig, Holzstruktur stellenweise sichtbar.

Untergrund reinigen, tragfähige Altbeschichtung anschleifen, lose und nicht tragfähige Beschichtungsteile im üblichen Umfang entfernen, kleinere Fehlstellen ausbessern, rohe Holzstellen grundieren.

Zwischen- und Schlussbeschichtung mit wasserverdünnbarem Acrylharzlack, PU-verstärkt, seidenglänzend, für maßhaltige Holzbauteile innen und außen geeignet, deckend weiß. Systemaufbau nach Herstellervorgabe.

Glas, Dichtstofffugen, Dichtungen, Beschläge und angrenzende Bauteile schützen. Dichtstofffugen nicht beschädigen.
Einschließlich Lieferung aller Materialien, Schutzmaßnahmen und Nebenleistungen.
Menge: 20,000 m²
DIN 276-1 2008-12: 300000000

**01.05.0020 Alt-Kitt NICHT schadstoffbelastet ausbauen und entsorgen.**
Vorhandenen Fensterkitt aus Glasfalzen in Teilflächen bis max. 50 % des Umfangs sorgfältig ausstemmen und entfernen.

Glasleisten, Sprossen, Rahmenprofile sowie angrenzende Bauteile schonend behandeln; Beschädigungen sind zu vermeiden. Lose Bestandteile, Rückstände und Staub aufnehmen und entfernen.

Ausbaugut sammeln, laden, transportieren und einer ordnungsgemäßen Entsorgung zuführen. Einschließlich aller hierfür erforderlichen Nebenleistungen, Schutz- und Reinigungsmaßnahmen.

Schadstoffgutachten liegt vor; Schadstoffe und Asbest wurden nicht nachgewiesen.
Menge: 480,000 m
DIN 276-1 2008-12: 300000000

**01.05.0021 Fensterkitt fachgerecht erneuern.**
Liefern und fachgerechtes Einbringen neuen Fensterkitts in die zuvor ausgebauten Glasfalze.
Ausführung: gleichmäßige, hohlraumfreie Kittfase, dicht an Glas und Holz anliegend.
Material: Öl- oder Kunstharzkitt, geeignet für Holzfenster im Außenbereich, überstreichbar, UV- und witterungsbeständig.
Oberflächen nach Aushärtung ggf. nachbearbeiten, Kittfase sauber glätten.
Glasleisten und angrenzende Bauteile schonend behandeln, Beschädigungen vermeiden.
Alle erforderlichen Hilfs- und Befestigungsmittel sind in den Einheitspreis einzurechnen.
Menge: 480,000 m
DIN 276-1 2008-12: 300000000

**01.05.0022 Überholungsbeschichtung an Holz-Einfachfenstern, innen und außen, deckend weiß.**
Einfach verglaste Holzfenster, 4 bewegliche Drehflügel, Kämpfer, glasteilende konstruktive Sprossen, vorhandene Kittfugen/Glasversiegelungen.

Aufteilung OG 1: unten 2 Flügel, je 3 Glasfelder mit 2 Sprossen; oben 2 Flügel, je 2 Glasfelder mit 1 Sprosse.
Aufteilung EG: unten 2 Flügel, je 4 Glasfelder mit 3 Sprossen; oben 2 Flügel, je 2 Glasfelder mit 1 Sprosse.
Art vorhandener Kittfugen/Glasversiegelungen nicht abschließend bestimmt. Schadstoffe wurden gemäß vorliegendem Schadstoffgutachten nicht nachgewiesen.

Altbeschichtung weiß, Art der Altbeschichtung unbekannt.

Untergrund reinigen, tragfähige Altbeschichtung anschleifen, lose und nicht tragfähige Beschichtungsteile im üblichen Umfang entfernen, kleinere Fehlstellen ausbessern, rohe Holzstellen grundieren.

Zwischen- und Schlussbeschichtung mit wasserverdünnbarem Acrylharzlack, PU-verstärkt, seidenglänzend, für maßhaltige Holzbauteile innen und außen geeignet, deckend weiß. Systemaufbau nach Herstellervorgabe, abgestimmt auf Altbeschichtung, Holzuntergrund und vorhandene Kittfugen/Glasversiegelungen.

Glas, Kittfugen/Glasversiegelungen, Beschläge und angrenzende Bauteile schützen. Kittfugen/Glasversiegelungen nicht beschädigen.
Schadhafte, lose oder fehlende Kittfugen/Glasversiegelungen sind nicht Bestandteil dieser Position.

Einschließlich Lieferung aller Materialien, Schutzmaßnahmen und Nebenleistungen.
Menge: 200,000 m²
DIN 276-1 2008-12: 300000000

**01.05.0023 Zulage größere Fehlstellen Holzfenster**
Größere Fehlstellen, Ausbrüche, offene Holzfugen oder Schadstellen an Holzfenstern über den üblichen Umfang der Untergrundvorbereitung hinaus ausbessern.
Lose Bestandteile entfernen, Schadstellen reinigen, Kanten anschleifen, Untergrund vorbereiten, geeignete Reparatur- bzw. Spachtelmasse für Holzbauteile einbringen, nach Trocknung schleifen und beschichtungsfähig herstellen.
Ausführung nur nach vorheriger Abstimmung mit der Bauleitung.

brechnung nach m2 Sichtfläche
Menge: 100,000 m²
DIN 276-1 2008-12: 300000000

#### Untertitel 01.06 Zusätzliche Leistungen, Sonstiges

**01.06.0001 Anschlussfuge abdichten Wand elast.DichtstoffAcrylatdispersion PE geschlossenzellig**
STLB-Bau 2025-04 034
Anschlussfuge abdichten zwischen Wand aus Putz, Gips-Putzmörtel, und Holzwerkstoff, innen, mit elastischem Dichtstoff, Basis Acrylatdispersion, transparent, Verhältnis Fugenbreite zu Dichtstofftiefe 1:1, Fugenflanken neu ausbilden, einschl. systemgebundenem Primer und Hinterfüllmaterial, PE, nicht wassersaugend/geschlossenzellig.
Menge: 7000,000 m
Leistungsbereich: 034
DIN 276-1 2008-12: 300000000

**01.06.0002 Treppenanschlussfuge**
Trennfuge zwischen Podest- und Treppenlaufuntersicht aus dauerelastischem Material.

Leistungsbestandteile
-
Auffüttern der Bewegungsfuge mit Fugenfüllband
-
Kantenprofile an Treppenlauf-/Podestkante samt Verspachtelung
-
Dauerelastischer Dichtstoff
-
Zweck: Herstellen einer dekorativen Treppenuntersicht
-
Material: auf Acrylbasis, überstreichbar
-
Fuge: zulässige Gesamtverformung (ZGV) 25 %
-
Fugenbreite: 10-25 mm
Menge: 10,000 m
DIN 276-1 2008-12: 300000000

**01.06.0003 Höhenzulage Wandbeschichtungen**
Höhenzulage zu Wandbeschichtungen für die Ausführung von Wandflächen oberhalb H= 3,50 m (entsprechend Arbeitsgerüstebene über 2,00 m).

Leistungsbestandteile
-
Zulage Mehraufwand Arbeitshöhe
-
Herstellen des Höhenzugangs (Gerüst, Rollgerüst, Leiter, ect.)
Menge: 500,000 m2
DIN 276-1 2008-12: 300000000

**01.06.0004 Höhenzulage Deckenbeschichtungen**
Höhenzulage zu Deckenbeschichtungen für die Ausführung von Deckenflächen oberhalb H= 3,50 m (entsprechend Arbeitsgerüstebene über 2,00 m).

Leistungsbestandteile
-
Zulage Mehraufwand Arbeitshöhe
-
Herstellen des Höhenzugangs (Gerüst, Rollgerüst, Leiter, ect.)
Menge: 100,000 m2
DIN 276-1 2008-12: 300000000

#### Untertitel 01.07 Beschichtungsarbeiten Boden

**01.07.0001 Staubbindender Anstrich auf Estrichböden**
Bestandsestrichböden in Keller-, Neben- und Technikflächen reinigen, lose und nicht tragfähige Bestandteile entfernen, saugende bzw. sandende Oberflächen vorbereiten und grundieren, anschliessend staubindenden Ansrich / Bodenbeschichtung aufbringen

Alle erforderlichen Materialien liefern und verarbeiten
Menge: 50,000 m2
DIN 276-1 2008-12: 300000000

**01.07.0002 Elektrostatisch ableitfähige Beschichtung auf Bestandsestrichböden in Technikräumen**
Bestandsestrichböden in Technikräumen vorbereiten, reinigen, lose und nicht tragfähige Bestandteile entfernen, Untergrund systemgerecht grundieren und mit elektrostatisch ableitfähiger Bodenbeschichtung versehen, einschließlich aller systembedingten Schichten, leitfähiger Komponenten und erforderlicher Anschlüsse an Erdungspunkte.
Elektrische Ableitfähigkeit nach Systemanforderung nachweisen.
Alle erforderlichen Materialien liefern und verarbeiten.
Menge: 50,000 m2
DIN 276-1 2008-12: 300000000

**01.07.0003 Erstbesch Boden antistatisch Beton EP-GBS Epoxidharz EP**
STLB-Bau 2026-04 034
Erstbeschichtung an Boden, innen, Anwendungsbereich Wohn-/Verwaltungsbau, begehbar, antistatisch, Bewertungsgruppe Rutschgefahr R 10 ASR A1.5,
Untergrund Beton,
Grundbeschichtung für Epoxidharz, lösemittelbasiert, haftvermittelnd und verfestigend, Zwischenbeschichtung aus Epoxidharz, lösemittelfrei, gefüllt,
Schlussbeschichtung aus Epoxidharz, lösemittelfrei, deckend, sattgetönt.
Menge: 20,000 m2
Leistungsbereich: 034
DIN 276-1 2008-12: 300000000

**01.07.0004 Sockel, 2K-Epoxidharzbeschichtung, H=15cm**
Sockelbeschichtung an aufgehenden Bauteilen, mit 2K-Epoxidharzbeschichtung wie Fläche, auf mineralischem Untergrund, oberseitig waagerecht abgesetzt.

Leistungsbestandteile
-
Untergrundvorbereitung Anschliff
-
Grundierung, 2K-Epoxidharz
-
Beschichtung
-
Deckversiegelung, pigmentiert, 2K-Epoxidharz
-
Höhe: bis 15 cm
Menge: 100,000 m
DIN 276-1 2008-12: 300000000

*Hinweis: AUFZUGSUNTERFAHRT*

**01.07.0005 Aufzugsunterfahrt ölbeständig beschichten**
Wand und Bodenflächen der Aufzugsunterfahrt einschließlich vorhandener Hohlkehlen mit ölbeständiger Beschichtung versehen, systemgerechter mehrlagiger Aufbau einschließlich Grundierung, Zwischen- und Schlussbeschichtung, alle erforderlichen Materialien liefern und verarbeiten.
Menge: 12,000 m2
DIN 276-1 2008-12: 300000000

#### Untertitel 01.08 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**01.08.0001 Stundensatz: Fachwerker**
Stundensatz für Leistungen, welche nicht in den Positionen erfasst sind und nur auf ausdrückliche Anweisung der Bauleitung gegen Nachweis zur Ausführung kommen.

Fachwerker
Menge: 5,000 h
DIN 276-1 2008-12: 300000000

**01.08.0002 Stundensatz: Helfer**
Stundensatz für Leistungen, welche nicht in den Positionen erfasst sind und nur auf ausdrückliche Anweisung der Bauleitung gegen Nachweis zur Ausführung kommen.

Helfer
Menge: 5,000 h
DIN 276-1 2008-12: 300000000
